# Regularização do tardoz da parede moldada

- Propriedade do ficheiro: CYPE Ingenieros S.A.
- Formato: FIEBDC-3/2016
- Programa: Gerador de preços para construção civil. CYPE Ingenieros, S.A.
- Data: 28/03/2024
- Moeda: EUR
- Custos indirectos: 3 %
- IVA: 23 %

## C Fundações

### CC Contenções

#### CCP Paredes moldadas

**CCP071** m² Regularização do tardoz da parede moldada.
Regularização dos paramentos verticais do tardoz de parede moldada de betão armado, através de fresadora, desbastando de 3 a 5 cm de espessura para eliminar os ressaltos resultantes da betonagem contra o terreno, e decapar a superfície com acabamento rugoso, para revestir, e carga de entulho para camião ou contentor.
Inclui: Fresagem do tardoz da parede moldada. Remoção e acumulação de entulho. Carga de entulho para camião ou contentor.
Critério de medição de projecto: Superfície medida segundo documentação gráfica de Projecto.
Critério de medição de obra: Medir-se-á a superfície realmente executada segundo especificações de Projecto.

| Código | Un | Descrição | Rendimento | Preço | Importância |
|---|---|---|---|---|---|
| mq03fre010a | h | Equipamento de fresagem, para parede moldada. (equipamento) | 0.155 | 72.8 | 11.284 |
| mq01pan070b | h | Mini pá carregadora sobre pneus, de 52 kW/1 m³ kW. (equipamento) | 0.022 | 36.8 | 0.810 |
| % | % | Custos directos complementares | 2 % | 12.094 | 0.242 |
|  |  | Custos directos |  |  | 12.336 |

Resíduos:
- demolição: ruo170101 Betão (betões, argamassas e pré-fabricados). (componente de resíduo); rendimento 60 kg; Código LER 17 01 01; Massa do elemento 1 kg; Volume 0.000667 m3
