# Tensão de ancoragens permanentes

- Propriedade do ficheiro: CYPE Ingenieros S.A.
- Formato: FIEBDC-3/2016
- Programa: Gerador de preços para construção civil. CYPE Ingenieros, S.A.
- Data: 28/03/2024
- Moeda: EUR
- Custos indirectos: 3 %
- IVA: 23 %

## C Fundações

### CC Contenções

#### CCP Paredes moldadas

**CCP084** Ud Tensão de ancoragens permanentes.
Tensionamento de ancoragens permanentes, durante uma jornada laboral, através de equipamento formado por esticador de cabos multifilar e central hidráulica.
Critérios considerados na determinação do preço da unidade de obra: O preço inclui o deslocamento à obra do pessoal especializado.
Inclui: Fixação dos cabos à cabeça de ancoragem. Tensionamento dos cabos. Colocação do tampão de protecção. Vedação dos extremos dos cabos na cabeça de ancoragem.
Critério de medição de projecto: Número de unidades previstas, segundo documentação gráfica de Projecto.
Critério de medição de obra: Medir-se-á o número de unidades realmente executadas segundo especificações de Projecto.

| Código | Un | Descrição | Rendimento | Preço | Importância |
|---|---|---|---|---|---|
| mq03pan040 | h | Equipamento de tensionamento composto por esticador de cabos multifilar e central hidráulica, para ancoragens permanentes em paredes moldadas. (equipamento) | 8 | 125.44 | 1003.520 |
| mo042 | h | Oficial de 1ª estruturista. (mão de obra) | 8 | 23.64 | 189.120 |
| mo089 | h | Ajudante de estruturista. (mão de obra) | 8 | 23.07 | 184.560 |
| % | % | Custos directos complementares | 2 % | 1377.200 | 27.544 |
|  |  | Custos directos |  |  | 1404.744 |
