# Demolição de escada metálica

- Propriedade do ficheiro: CYPE Ingenieros S.A.
- Formato: FIEBDC-3/2016
- Programa: Gerador de preços para construção civil. CYPE Ingenieros, S.A.
- Data: 28/03/2024
- Moeda: EUR
- Custos indirectos: 3 %
- IVA: 23 %

## D Demolições

### DE Estruturas

#### DEA Metálicas

**DEA060** m² Demolição de escada metálica.
Demolição de estrutura metálica de escada, formada por peças simples de perfis laminados, degraus e guardas de aço, com equipamento de oxicorte, e carga manual para camião ou contentor.
Inclui: Demolição do elemento. Fragmentação do entulho em peças manejáveis. Remoção e acumulação de entulho. Limpeza dos restos da obra. Carga manual de entulho para camião ou contentor.
Critério de medição de projecto: Superfície medida pela sua parte interior na sua verdadeira magnitude, segundo documentação gráfica de Projecto.
Critério de medição de obra: Medir-se-á, em verdadeira magnitude, a superfície realmente demolida segundo especificações de Projecto.

| Código | Un | Descrição | Rendimento | Preço | Importância |
|---|---|---|---|---|---|
| mq08sol010 | h | Equipamento de oxicorte, com acetileno como combustível e oxigénio como comburente. (equipamento) | 0.2 | 8.25 | 1.650 |
| mo019 | h | Oficial de 1ª soldador. (mão de obra) | 0.2 | 22.98 | 4.596 |
| mo113 | h | Operário não qualificado construção. (mão de obra) | 0.5 | 21.45 | 10.725 |
| % | % | Custos directos complementares | 2 % | 16.971 | 0.339 |
|  |  | Custos directos |  |  | 17.310 |

Resíduos:
- demolição: ruo170405 Ferro e aço. (componente de resíduo); rendimento 86 kg; Código LER 17 04 05; Massa do elemento 1 kg; Volume 0.000476 m3
