# Desmontagem de substrutura suporte para a sustentação do revestimento exterior de fachada ventilada

- Propriedade do ficheiro: CYPE Ingenieros S.A.
- Formato: FIEBDC-3/2016
- Programa: Gerador de preços para construção civil. CYPE Ingenieros, S.A.
- Data: 28/03/2024
- Moeda: EUR
- Custos indirectos: 3 %
- IVA: 23 %

## D Demolições

### DF Fachadas

#### DFA Ventiladas

**DFA015** m² Desmontagem de substrutura suporte para a sustentação do revestimento exterior de fachada ventilada.
Desmontagem de substrutura suporte de madeira para a sustentação do revestimento exterior de fachada ventilada, com meios manuais, e carga manual para camião ou contentor.
Inclui: Desmontagem do elemento. Remoção e armazenamento do material desmontado. Limpeza dos restos da obra. Carga manual do material desmontado e restos da obra para camião ou contentor.
Critério de medição de projecto: Superfície medida segundo documentação gráfica de Projecto.
Critério de medição de obra: Será medida a superfície realmente desmontada segundo especificações de Projecto.

| Código | Un | Descrição | Rendimento | Preço | Importância |
|---|---|---|---|---|---|
| mo011 | h | Oficial de 1ª montador. (mão de obra) | 0.8 | 23.31 | 18.648 |
| mo080 | h | Ajudante de montador. (mão de obra) | 0.8 | 22.13 | 17.704 |
| % | % | Custos directos complementares | 2 % | 36.352 | 0.727 |
|  |  | Custos directos |  |  | 37.079 |

Resíduos:
- demolição: ruo170201 Madeira. (componente de resíduo); rendimento 14.3 kg; Código LER 17 02 01; Massa do elemento 1 kg; Volume 0.000909 m3
