# Remoção de corrimão

- Propriedade do ficheiro: CYPE Ingenieros S.A.
- Formato: FIEBDC-3/2016
- Programa: Gerador de preços para construção civil. CYPE Ingenieros, S.A.
- Data: 23/10/2024
- Moeda: EUR
- Custos indirectos: 3 %
- IVA: 23 %

## D Demolições

### DF Fachadas

#### DFD Protecções e gradeamentos exteriores

**DFD021** m Remoção de corrimão.
Remoção com meios manuais de corrimão, localizado em parapeito de varanda ou terraço e fixado através de aparafusamento em betão, com meios manuais, sem deteriorar os elementos construtivos aos quais está fixado, e carga manual para camião ou contentor.
Critérios considerados na determinação do preço da unidade de obra: O preço inclui o desmontagem dos acessórios e dos elementos de fixação.
Inclui: Remoção do elemento. Remoção e armazenamento do material removido. Limpeza dos restos da obra. Carga manual do material removido e restos da obra para camião ou contentor.
Critério de medição de projecto: Comprimento medido segundo documentação gráfica de Projecto.
Critério de medição de obra: Será medido o comprimento realmente desmontado segundo especificações de Projecto.

| Código | Un | Descrição | Rendimento | Preço | Importância |
|---|---|---|---|---|---|
| mo113 | h | Operário não qualificado construção. (mão de obra) | 0.107 | 21.45 | 2.295 |
| % | % | Custos directos complementares | 2 % | 2.295 | 0.046 |
|  |  | Custos directos |  |  | 2.341 |

Resíduos:
- demolição: ruo170407 Mistura de metais. (componente de resíduo); rendimento 0.334 kg; Código LER 17 04 07; Massa do elemento 1 kg; Volume 0.000667 m3
