# Desmontagem de instalação audiovisual

- Propriedade do ficheiro: CYPE Ingenieros S.A.
- Formato: FIEBDC-3/2016
- Programa: Gerador de preços para construção civil. CYPE Ingenieros, S.A.
- Data: 28/03/2024
- Moeda: EUR
- Custos indirectos: 3 %
- IVA: 23 %

## D Demolições

### DI Instalações

#### DIA Audiovisuais

**DIA101** Ud Desmontagem de instalação audiovisual.
Desmontagem de rede de instalação audiovisual fixa na superfície, em habitação unifamiliar de 90 m² de superfície construída; com meios manuais, e carga manual para camião ou contentor.
Critérios considerados na determinação do preço da unidade de obra: O preço inclui a remoção dos cabos superficiais e a desmontagem dos mecanismos, das caixas e dos acessórios superficiais.
Inclui: Desmontagem do elemento. Remoção e armazenamento do material desmontado. Limpeza dos restos da obra. Carga manual do material desmontado e restos da obra para camião ou contentor.
Critério de medição de projecto: Número de unidades previstas, segundo documentação gráfica de Projecto.
Critério de medição de obra: Será medido o número de unidades realmente desmontadas segundo especificações de Projecto.

| Código | Un | Descrição | Rendimento | Preço | Importância |
|---|---|---|---|---|---|
| mo112 | h | Operário especializado construção. (mão de obra) | 0.713 | 21.98 | 15.672 |
| mo113 | h | Operário não qualificado construção. (mão de obra) | 1.442 | 21.45 | 30.931 |
| % | % | Custos directos complementares | 2 % | 46.603 | 0.932 |
|  |  | Custos directos |  |  | 47.535 |

Resíduos:
- demolição: ruo170203 Plástico. (componente de resíduo); rendimento 0.16 kg; Código LER 17 02 03; Massa do elemento 1 kg; Volume 0.001667 m3
- demolição: ruo170407 Mistura de metais. (componente de resíduo); rendimento 0.28 kg; Código LER 17 04 07; Massa do elemento 1 kg; Volume 0.000667 m3
- demolição: ruo170411 Cabos não abrangidos em 17 04 10. (componente de resíduo); rendimento 2.4 kg; Código LER 17 04 11; Massa do elemento 1 kg; Volume 0.000667 m3
