# Desmontagem de conduta metálica individual, de evacuação dos produtos de combustão de caldeira, esquentador ou termoacumulador mural

- Propriedade do ficheiro: CYPE Ingenieros S.A.
- Formato: FIEBDC-3/2016
- Programa: Gerador de preços para construção civil. CYPE Ingenieros, S.A.
- Data: 28/03/2024
- Moeda: EUR
- Custos indirectos: 3 %
- IVA: 23 %

## D Demolições

### DI Instalações

#### DIC Aquecimento, climatização e A.Q.S.

**DIC050** m Desmontagem de conduta metálica individual, de evacuação dos produtos de combustão de caldeira, esquentador ou termoacumulador mural.
Desmontagem de conduta metálica de evacuação dos produtos da combustão, de 300 mm de diâmetro máximo, para caldeira, esquentador ou termoacumulador mural, com saída directa a fachada ou pátio de ventilação, com meios manuais e mecânicos, e carga manual para camião ou contentor.
Critérios considerados na determinação do preço da unidade de obra: O preço inclui a desmontagem dos acessórios, dos suportes murais e dos deflectores.
Inclui: Desmontagem do elemento. Remoção e armazenamento do material desmontado. Limpeza dos restos da obra. Carga manual do material desmontado e restos da obra para camião ou contentor.
Critério de medição de projecto: Comprimento medido desde o arranque da conduta até à parte superior do deflector, segundo documentação gráfica de Projecto.
Critério de medição de obra: Medir-se-á, desde o início da conduta até à parte superior do deflector, o comprimento realmente executado segundo especificações de Projecto.

| Código | Un | Descrição | Rendimento | Preço | Importância |
|---|---|---|---|---|---|
| mo004 | h | Oficial de 1ª instalador de aquecimento. (mão de obra) | 0.12 | 23.31 | 2.797 |
| mo103 | h | Ajudante de instalador de aquecimento. (mão de obra) | 0.12 | 22.09 | 2.651 |
| % | % | Custos directos complementares | 2 % | 5.448 | 0.109 |
|  |  | Custos directos |  |  | 5.557 |
