# Desmontagem de haste de pára-raios

- Propriedade do ficheiro: CYPE Ingenieros S.A.
- Formato: FIEBDC-3/2016
- Programa: Gerador de preços para construção civil. CYPE Ingenieros, S.A.
- Data: 28/03/2024
- Moeda: EUR
- Custos indirectos: 3 %
- IVA: 23 %

## D Demolições

### DI Instalações

#### DIP Protecção contra o raio

**DIP010** Ud Desmontagem de haste de pára-raios.
Desmontagem de haste de pára-raios de 6 m de altura, localizada em cobertura de edifício de 20 m de altura, seguindo a ordem dos trabalhos previstos no Projecto, com meios manuais e mecânicos, sem afectar a estabilidade dos elementos construtivos aos quais possa estar fixada, e carga mecânica para camião ou contentor.
Critérios considerados na determinação do preço da unidade de obra: O preço inclui a desmontagem dos acessórios, dos suportes e do sistema de condução a terra.
Inclui: Desmontagem do elemento. Remoção e armazenamento do material desmontado. Limpeza dos restos da obra. Carga mecânica do material desmontado e restos da obra para camião ou contentor.
Critério de medição de projecto: Número de unidades previstas, segundo documentação gráfica de Projecto.
Critério de medição de obra: Será medido o número de unidades realmente desmontadas segundo especificações de Projecto.

| Código | Un | Descrição | Rendimento | Preço | Importância |
|---|---|---|---|---|---|
| mo011 | h | Oficial de 1ª montador. (mão de obra) | 2.2 | 23.31 | 51.282 |
| mo080 | h | Ajudante de montador. (mão de obra) | 2.5 | 22.13 | 55.325 |
| % | % | Custos directos complementares | 2 % | 106.607 | 2.132 |
|  |  | Custos directos |  |  | 108.739 |

Resíduos:
- demolição: ruo170407 Mistura de metais. (componente de resíduo); rendimento 65.682 kg; Código LER 17 04 07; Massa do elemento 1 kg; Volume 0.000667 m3
- demolição: ruo170904 Mistura de resíduos de construção e demolição não abrangidos em 17 09 01, 17 09 02 e 17 09 03. (componente de resíduo); rendimento 7.298 kg; Código LER 17 09 04; Massa do elemento 1 kg; Volume 0.000667 m3
