# Desmontagem de drenagens interiores

- Propriedade do ficheiro: CYPE Ingenieros S.A.
- Formato: FIEBDC-3/2016
- Programa: Gerador de preços para construção civil. CYPE Ingenieros, S.A.
- Data: 28/03/2024
- Moeda: EUR
- Custos indirectos: 3 %
- IVA: 23 %

## D Demolições

### DI Instalações

#### DIS Drenagens e ventilação

**DIS105** Ud Desmontagem de drenagens interiores.
Desmontagem de rede de instalação interior de drenagem, desde cada aparelho sanitário até ao tubo de queda, deixando tapado o referido tubo de queda, para uma superfície de local húmido de 4 m², com meios manuais, e carga manual para camião ou contentor.
Critérios considerados na determinação do preço da unidade de obra: O preço inclui a obturação das condutas conectadas ao elemento.
Inclui: Desmontagem do elemento. Obturação das tubagens ligadas ao elemento. Remoção e armazenamento do material desmontado. Limpeza dos restos da obra. Carga manual do material desmontado e restos da obra para camião ou contentor.
Critério de medição de projecto: Número de unidades previstas, segundo documentação gráfica de Projecto.
Critério de medição de obra: Será medido o número de unidades realmente desmontadas segundo especificações de Projecto.

| Código | Un | Descrição | Rendimento | Preço | Importância |
|---|---|---|---|---|---|
| mo107 | h | Ajudante de canalizador. (mão de obra) | 6.44 | 22.09 | 142.260 |
| % | % | Custos directos complementares | 2 % | 142.260 | 2.845 |
|  |  | Custos directos |  |  | 145.105 |

Resíduos:
- demolição: ruo170203 Plástico. (componente de resíduo); rendimento 8.133 kg; Código LER 17 02 03; Massa do elemento 1 kg; Volume 0.001667 m3
- demolição: ruo170405 Ferro e aço. (componente de resíduo); rendimento 0.265 kg; Código LER 17 04 05; Massa do elemento 1 kg; Volume 0.000476 m3
