# Desmontagem de monta-autos

- Propriedade do ficheiro: CYPE Ingenieros S.A.
- Formato: FIEBDC-3/2016
- Programa: Gerador de preços para construção civil. CYPE Ingenieros, S.A.
- Data: 28/03/2024
- Moeda: EUR
- Custos indirectos: 3 %
- IVA: 23 %

## D Demolições

### DI Instalações

#### DIT Transporte

**DIT020** Ud Desmontagem de monta-autos.
Desmontagem de monta-autos eléctrico, para 2 paragens (3 m), composto por portas interiores, portas exteriores, ganchos de fixação, lâmpadas de iluminação do poço, esteiras, grupo elevação, amortecedores do fosso, limitador de velocidade e pára-quedas, quadro e cabo de manobra, percurso de guias e pistão, selector de paragens, botoneiras de piso, chassis da cabina e contrapeso e sistemas de segurança; com meios manuais, e carga manual para camião ou contentor.
Critérios considerados na determinação do preço da unidade de obra: O preço inclui o desmontagem da instalação eléctrica.
Inclui: Desmontagem da instalação eléctrica. Desmontagem do elemento. Remoção e armazenamento do material desmontado. Limpeza dos restos da obra. Carga manual do material desmontado e restos da obra para camião ou contentor.
Critério de medição de projecto: Número de unidades previstas, segundo documentação gráfica de Projecto.
Critério de medição de obra: Será medido o número de unidades realmente desmontadas segundo especificações de Projecto.

| Código | Un | Descrição | Rendimento | Preço | Importância |
|---|---|---|---|---|---|
| mo020 | h | Oficial de 1ª construção. (mão de obra) | 24.5 | 22.68 | 555.660 |
| mo113 | h | Operário não qualificado construção. (mão de obra) | 24.5 | 21.45 | 525.525 |
| mo018 | h | Oficial de 1ª serralheiro. (mão de obra) | 24.5 | 22.98 | 563.010 |
| mo059 | h | Ajudante de serralheiro. (mão de obra) | 24.5 | 22.2 | 543.900 |
| % | % | Custos directos complementares | 2 % | 2188.095 | 43.762 |
|  |  | Custos directos |  |  | 2231.857 |

Resíduos:
- demolição: ruo170202 Vidro. (componente de resíduo); rendimento 29 kg; Código LER 17 02 02; Massa do elemento 1 kg; Volume 0.001 m3
- demolição: ruo170203 Plástico. (componente de resíduo); rendimento 290 kg; Código LER 17 02 03; Massa do elemento 1 kg; Volume 0.001667 m3
- demolição: ruo170402 Alumínio. (componente de resíduo); rendimento 145 kg; Código LER 17 04 02; Massa do elemento 1 kg; Volume 0.000667 m3
- demolição: ruo170405 Ferro e aço. (componente de resíduo); rendimento 4930 kg; Código LER 17 04 05; Massa do elemento 1 kg; Volume 0.000476 m3
- demolição: ruo170411 Cabos não abrangidos em 17 04 10. (componente de resíduo); rendimento 17.4 kg; Código LER 17 04 11; Massa do elemento 1 kg; Volume 0.000667 m3
- demolição: ruo170904 Mistura de resíduos de construção e demolição não abrangidos em 17 09 01, 17 09 02 e 17 09 03. (componente de resíduo); rendimento 388.6 kg; Código LER 17 09 04; Massa do elemento 1 kg; Volume 0.000667 m3
