# Remoção de caixilharia exterior

- Propriedade do ficheiro: CYPE Ingenieros S.A.
- Formato: FIEBDC-3/2016
- Programa: Gerador de preços para construção civil. CYPE Ingenieros, S.A.
- Data: 23/05/2024
- Moeda: EUR
- Custos indirectos: 3 %
- IVA: 23 %

## D Demolições

### DL Vãos

#### DLC Caixilharias

**DLC020** m² Remoção de caixilharia exterior.
Remoção de caixilharia envidraçada de alumínio de qualquer tipo situada em fachada, com meios manuais, sem deteriorar os elementos construtivos aos quais está fixada, e carga manual para camião ou contentor.
Critérios considerados na determinação do preço da unidade de obra: O preço inclui a remoção das folhas, dos aros, das guarnições e das ferragens.
Inclui: Remoção do elemento. Remoção e armazenamento do material removido. Limpeza dos restos da obra. Carga manual do material removido e restos da obra para camião ou contentor.
Critério de medição de projecto: Superfície medida segundo documentação gráfica de Projecto.
Critério de medição de obra: Será medida a superfície realmente desmontada segundo especificações de Projecto.

| Código | Un | Descrição | Rendimento | Preço | Importância |
|---|---|---|---|---|---|
| mo113 | h | Operário não qualificado construção. (mão de obra) | 0.227 | 21.45 | 4.869 |
| % | % | Custos directos complementares | 2 % | 4.869 | 0.097 |
|  |  | Custos directos |  |  | 4.966 |

Resíduos:
- demolição: ruo170402 Alumínio. (componente de resíduo); rendimento 14.4 kg; Código LER 17 04 02; Massa do elemento 1 kg; Volume 0.000667 m3
- demolição: ruo170904 Mistura de resíduos de construção e demolição não abrangidos em 17 09 01, 17 09 02 e 17 09 03. (componente de resíduo); rendimento 0.18 kg; Código LER 17 09 04; Massa do elemento 1 kg; Volume 0.000667 m3
- demolição: ruo170202 Vidro. (componente de resíduo); rendimento 20 kg; Código LER 17 02 02; Massa do elemento 1 kg; Volume 0.001 m3
