# Remoção de guarda metálica em escadas

- Propriedade do ficheiro: CYPE Ingenieros S.A.
- Formato: FIEBDC-3/2016
- Programa: Gerador de preços para construção civil. CYPE Ingenieros, S.A.
- Data: 28/03/2024
- Moeda: EUR
- Custos indirectos: 3 %
- IVA: 23 %

## D Demolições

### DP Divisões e protecções

#### DPD Protecções e gradeamentos

**DPD010** m Remoção de guarda metálica em escadas.
Remoção com meios manuais e equipamento de oxicorte, de guarda metálica em forma recta, de 100 cm de altura, localizada em escada e fixada, sem deteriorar os elementos construtivos aos quais está fixada, e carga manual para camião ou contentor.
Critérios considerados na determinação do preço da unidade de obra: O preço inclui o desmontagem dos acessórios e dos elementos de fixação.
Inclui: Remoção do elemento. Remoção e armazenamento do material removido. Limpeza dos restos da obra. Carga manual do material removido e restos da obra para camião ou contentor.
Critério de medição de projecto: Comprimento medido segundo documentação gráfica de Projecto.
Critério de medição de obra: Será medido o comprimento realmente desmontado segundo especificações de Projecto.

| Código | Un | Descrição | Rendimento | Preço | Importância |
|---|---|---|---|---|---|
| mq08sol010 | h | Equipamento de oxicorte, com acetileno como combustível e oxigénio como comburente. (equipamento) | 0.112 | 8.25 | 0.924 |
| mo019 | h | Oficial de 1ª soldador. (mão de obra) | 0.112 | 22.98 | 2.574 |
| mo113 | h | Operário não qualificado construção. (mão de obra) | 0.224 | 21.45 | 4.805 |
| % | % | Custos directos complementares | 2 % | 8.303 | 0.166 |
|  |  | Custos directos |  |  | 8.469 |

Resíduos:
- demolição: ruo170405 Ferro e aço. (componente de resíduo); rendimento 15.818 kg; Código LER 17 04 05; Massa do elemento 1 kg; Volume 0.000476 m3
