# Demolição de forro de condutas de instalações em cobertura

- Propriedade do ficheiro: CYPE Ingenieros S.A.
- Formato: FIEBDC-3/2016
- Programa: Gerador de preços para construção civil. CYPE Ingenieros, S.A.
- Data: 28/03/2024
- Moeda: EUR
- Custos indirectos: 3 %
- IVA: 23 %

## D Demolições

### DQ Coberturas

#### DQR Remates

**DQR010** Ud Demolição de forro de condutas de instalações em cobertura.
Demolição de forro de condutas de instalações em cobertura plana, formada por alvenaria de tijolo cerâmico furado para revestir, de 50x50 cm de secção e 100 cm de altura, com meios manuais, sem afectar a estabilidade dos elementos constructivos contiguos, e carga manual para camião ou contentor.
Inclui: Demolição do elemento. Fragmentação do entulho em peças manejáveis. Remoção e acumulação de entulho. Limpeza dos restos da obra. Carga manual de entulho para camião ou contentor.
Critério de medição de projecto: Número de unidades previstas, segundo documentação gráfica de Projecto.
Critério de medição de obra: Será medido o número de unidades realmente demolidas segundo especificações de Projecto.

| Código | Un | Descrição | Rendimento | Preço | Importância |
|---|---|---|---|---|---|
| mo020 | h | Oficial de 1ª construção. (mão de obra) | 0.384 | 22.68 | 8.709 |
| mo077 | h | Ajudante de construção. (mão de obra) | 0.192 | 22.13 | 4.249 |
| % | % | Custos directos complementares | 2 % | 12.958 | 0.259 |
|  |  | Custos directos |  |  | 13.217 |

Resíduos:
- demolição: ruo170101 Betão (betões, argamassas e pré-fabricados). (componente de resíduo); rendimento 108.042 kg; Código LER 17 01 01; Massa do elemento 1 kg; Volume 0.000667 m3
- demolição: ruo170102 Tijolos. (componente de resíduo); rendimento 156.415 kg; Código LER 17 01 02; Massa do elemento 1 kg; Volume 0.0008 m3
