# Desmontagem de beirado de cobertura inclinada

- Propriedade do ficheiro: CYPE Ingenieros S.A.
- Formato: FIEBDC-3/2016
- Programa: Gerador de preços para construção civil. CYPE Ingenieros, S.A.
- Data: 28/03/2024
- Moeda: EUR
- Custos indirectos: 3 %
- IVA: 23 %

## D Demolições

### DQ Coberturas

#### DQR Remates

**DQR020** m Desmontagem de beirado de cobertura inclinada.
Desmontagem de beirado de cobertura inclinada, localizada a uma altura de até 20 m, com meios manuais, sem afectar a estabilidade dos elementos constructivos contiguos, e carga manual para camião ou contentor.
Critérios considerados na determinação do preço da unidade de obra: O preço inclui o corte das zonas deterioradas.
Inclui: Desmontagem do elemento. Remoção e armazenamento do material desmontado. Limpeza dos restos da obra. Carga manual do material desmontado e restos da obra para camião ou contentor.
Critério de medição de projecto: Comprimento medido segundo documentação gráfica de Projecto.
Critério de medição de obra: Será medido o comprimento realmente demolido segundo especificações de Projecto.

| Código | Un | Descrição | Rendimento | Preço | Importância |
|---|---|---|---|---|---|
| mo020 | h | Oficial de 1ª construção. (mão de obra) | 0.203 | 22.68 | 4.604 |
| mo113 | h | Operário não qualificado construção. (mão de obra) | 0.203 | 21.45 | 4.354 |
| % | % | Custos directos complementares | 2 % | 8.958 | 0.179 |
|  |  | Custos directos |  |  | 9.137 |

Resíduos:
- demolição: ruo170101 Betão (betões, argamassas e pré-fabricados). (componente de resíduo); rendimento 76 kg; Código LER 17 01 01; Massa do elemento 1 kg; Volume 0.000667 m3
- demolição: ruo170201 Madeira. (componente de resíduo); rendimento 18.36 kg; Código LER 17 02 01; Massa do elemento 1 kg; Volume 0.000909 m3
