# Remoção de sumidouro em cobertura plana

- Propriedade do ficheiro: CYPE Ingenieros S.A.
- Formato: FIEBDC-3/2016
- Programa: Gerador de preços para construção civil. CYPE Ingenieros, S.A.
- Data: 28/03/2024
- Moeda: EUR
- Custos indirectos: 3 %
- IVA: 23 %

## D Demolições

### DQ Coberturas

#### DQS Pontos singulares

**DQS030** Ud Remoção de sumidouro em cobertura plana.
Remoção de sumidouro em cobertura plana, com meios manuais, sem afectar a estabilidade dos elementos constructivos contiguos, e carga manual para camião ou contentor.
Inclui: Remoção do elemento. Remoção e armazenamento do material removido. Limpeza dos restos da obra. Carga manual do material removido e restos da obra para camião ou contentor.
Critério de medição de projecto: Número de unidades previstas, segundo documentação gráfica de Projecto.
Critério de medição de obra: Será medido o número de unidades realmente desmontadas segundo especificações de Projecto.

| Código | Un | Descrição | Rendimento | Preço | Importância |
|---|---|---|---|---|---|
| mo113 | h | Operário não qualificado construção. (mão de obra) | 0.25 | 21.45 | 5.363 |
| % | % | Custos directos complementares | 2 % | 5.363 | 0.107 |
|  |  | Custos directos |  |  | 5.470 |

Resíduos:
- demolição: ruo170203 Plástico. (componente de resíduo); rendimento 0.56 kg; Código LER 17 02 03; Massa do elemento 1 kg; Volume 0.001667 m3
