# Demolição de remates e complementos de escaiola

- Propriedade do ficheiro: CYPE Ingenieros S.A.
- Formato: FIEBDC-3/2016
- Programa: Gerador de preços para construção civil. CYPE Ingenieros, S.A.
- Data: 28/03/2024
- Moeda: EUR
- Custos indirectos: 3 %
- IVA: 23 %

## D Demolições

### DR Revestimentos

#### DRT Tectos falsos

**DRT060** m Demolição de remates e complementos de escaiola.
Demolição de moldura perimetral de escaiola, com meios manuais, sem deteriorar os elementos construtivos de suporte, e carga manual para camião ou contentor.
Inclui: Demolição do elemento. Fragmentação do entulho em peças manejáveis. Remoção e acumulação de entulho. Limpeza dos restos da obra. Carga manual de entulho para camião ou contentor.
Critério de medição de projecto: Comprimento medido segundo documentação gráfica de Projecto.
Critério de medição de obra: Será medido o comprimento realmente demolido segundo especificações de Projecto.

| Código | Un | Descrição | Rendimento | Preço | Importância |
|---|---|---|---|---|---|
| mo020 | h | Oficial de 1ª construção. (mão de obra) | 0.056 | 22.68 | 1.270 |
| mo113 | h | Operário não qualificado construção. (mão de obra) | 0.056 | 21.45 | 1.201 |
| % | % | Custos directos complementares | 2 % | 2.471 | 0.049 |
|  |  | Custos directos |  |  | 2.520 |

Resíduos:
- demolição: ruo170802 Materiais de construção à base de gesso não abrangidos em 17 08 01. (componente de resíduo); rendimento 1.485 kg; Código LER 17 08 02; Massa do elemento 1 kg; Volume 0.001 m3
