# Desmontagem de conjunto de mobiliário de cozinha

- Propriedade do ficheiro: CYPE Ingenieros S.A.
- Formato: FIEBDC-3/2016
- Programa: Gerador de preços para construção civil. CYPE Ingenieros, S.A.
- Data: 28/03/2024
- Moeda: EUR
- Custos indirectos: 3 %
- IVA: 23 %

## D Demolições

### DS Equipamento

#### DSC Cozinhas

**DSC020** m Desmontagem de conjunto de mobiliário de cozinha.
Desmontagem de conjunto de mobiliário de cozinha, com meios manuais, sem afectar a estabilidade dos elementos resistentes aos quais possam estar fixados, e carga manual para camião ou contentor.
Critérios considerados na determinação do preço da unidade de obra: O preço inclui o desmontagem dos acessórios.
Inclui: Desmontagem do elemento. Remoção e armazenamento do material desmontado. Limpeza dos restos da obra. Carga manual do material desmontado e restos da obra para camião ou contentor.
Critério de medição de projecto: Comprimento medido segundo documentação gráfica de Projecto.
Critério de medição de obra: Será medido o comprimento realmente desmontado segundo especificações de Projecto.

| Código | Un | Descrição | Rendimento | Preço | Importância |
|---|---|---|---|---|---|
| mo020 | h | Oficial de 1ª construção. (mão de obra) | 0.8 | 22.68 | 18.144 |
| mo077 | h | Ajudante de construção. (mão de obra) | 0.8 | 22.13 | 17.704 |
| mo113 | h | Operário não qualificado construção. (mão de obra) | 0.5 | 21.45 | 10.725 |
| % | % | Custos directos complementares | 2 % | 46.573 | 0.931 |
|  |  | Custos directos |  |  | 47.504 |

Resíduos:
- demolição: ruo170201 Madeira. (componente de resíduo); rendimento 45.6 kg; Código LER 17 02 01; Massa do elemento 1 kg; Volume 0.000909 m3
- demolição: ruo170407 Mistura de metais. (componente de resíduo); rendimento 1.3 kg; Código LER 17 04 07; Massa do elemento 1 kg; Volume 0.000667 m3
