# Arco de aduelas de pedra natural

- Propriedade do ficheiro: CYPE Ingenieros S.A.
- Formato: FIEBDC-3/2016
- Programa: Gerador de preços para construção civil. CYPE Ingenieros, S.A.
- Data: 10/06/2024
- Moeda: EUR
- Custos indirectos: 3 %
- IVA: 23 %

## E Estruturas

### EC Cantarias

#### ECR Arcos

**ECR010** m Arco de aduelas de pedra natural.
Arco de pedra natural de calcário formado por aduelas de 60x40x40 cm, acabamento bujardado, esquadradas e trabalhadas em oficina, com secção trapezoidal de acordo com o desenho de pormenor, colocadas com argamassa de cal industrial, cor Natural, M-15, fornecida em sacos; montagem e desmontagem de cimbres e apoios.
Inclui: Montagem de cimbres e apoios. Implantação das aduelas. Colocação das aduelas. Cálculo a olho com régua e ajuste com nível e fio de prumo, rectificando a sua posição com pancada. Regularização, refinamento e enchimento de juntas do conjunto do arco. Limpeza do paramento. Desmontagem de cimbres e apoios. Revisão do intradorso.
Critério de medição de projecto: Comprimento medido pelo seu maior desenvolvimento linear, segundo documentação gráfica de Projecto.
Critério de medição de obra: Medir-se-á, pelo seu maior desenvolvimento linear, o comprimento realmente executado segundo especificações de Projecto.

| Código | Un | Descrição | Rendimento | Preço | Importância |
|---|---|---|---|---|---|
| mt06dpn010a | Ud | Aduela de pedra natural de calcário de 60x40x40 cm, acabamento bujardado. (material) | 1.66 | 92.86 | 154.148 |
| mt08cim020 | m | Molde de madeira para formação de arco. (material) | 1 | 76.5 | 76.500 |
| mt08cim030a | m³ | Madeira de pinho para formação de cimbre. (material) | 0.15 | 248.85 | 37.328 |
| mt08aaa010a | m³ | Água. (material) | 0.007 | 1.5 | 0.011 |
| mt09mcu010aah | t | Argamassa industrial para alvenaria, de cal, cor Natural, categoria M-15 (resistência à compressão 15 N/mm²), composta de cal hidráulica natural, tipo NHL 5, segundo NP EN 459-1 e inertes siliciosos seleccionados, fornecida em sacos, segundo EN 998-2. (material) | 0.038 | 242.5 | 9.215 |
| mo022 | h | Oficial de 1ª colocador de pedra natural. (mão de obra) | 3.75 | 22.68 | 85.050 |
| mo060 | h | Ajudante de colocador de pedra natural. (mão de obra) | 3.85 | 22.13 | 85.201 |
| % | % | Custos directos complementares | 2 % | 447.453 | 8.949 |
|  |  | Custos directos |  |  | 456.402 |

Resíduos:
- colocação: mt06dpn010a Aduela de pedra natural de calcário de 60x40x40 cm, acabamento bujardado; factor de resíduo 0.0154
- colocação: mt08cim030a Madeira de pinho para formação de cimbre; factor de resíduo 1

## Recursos

**mt06dpn010a** Ud Aduela de pedra natural de calcário de 60x40x40 cm, acabamento bujardado
Dados técnicos: Custo energético 511.488 MJ; Emissão de CO2 18.432 kg; Código LER 01 04 13; Massa do elemento 230.4 kg; Volume 0.1536 m3

**mt08cim030a** m³ Madeira de pinho para formação de cimbre
Dados técnicos: Custo energético 7471.200 MJ; Emissão de CO2 -102.300 kg; Código LER 17 02 01; Massa do elemento 55 kg; Volume 0.05 m3

**mt08aaa010a** m³ Água
Dados técnicos: Custo energético 60.000 MJ; Emissão de CO2 30.000 kg
