# Ancoragem química estrutural sobre betão, através de cartucho de injecção de resina, sistema SAFEset "HILTI"

- Propriedade do ficheiro: CYPE Ingenieros S.A.
- Formato: FIEBDC-3/2016
- Programa: Gerador de preços para construção civil. CYPE Ingenieros, S.A.
- Data: 28/03/2024
- Moeda: EUR
- Custos indirectos: 3 %
- IVA: 23 %

## E Estruturas

### EH Betão armado

#### EHW Ancoragens estruturais

**EHW001** Ud Ancoragem química estrutural sobre betão, através de cartucho de injecção de resina, sistema SAFEset "HILTI".
Ancoragem química estrutural realizada em elemento de betão de 120 mm de espessura mínima, sistema SAFEset "HILTI", formada por uma perfuração de 10 mm de diâmetro e 64 mm de profundidade, realizada através de furo com martelo percutor e broca, enchimento de duas terças partes da perfuração com resinas de metacrilato de uretano, modelo HIT-HY 200-A 330/2, aplicada através de injecção e posterior inserção, através de um leve movimento de rotação, de elemento de fixação composto por varão roscado de aço galvanizado, modelo HIT-Z M8x80, de 8 mm de diâmetro e 80 mm de comprimento, porca e anilha.
Inclui: Implantação da posição da ancoragem. Execução da perfuração. Limpeza do pó resultante. Preparação do cartucho. Injecção da resina. Inserção do elemento de fixação. Aplicação do par de aperto com chave dinamométrica. Limpeza dos restos sobrantes.
Critério de medição de projecto: Número de unidades previstas, segundo documentação gráfica de Projecto.
Critério de medição de obra: Medir-se-á o número de unidades realmente executadas segundo especificações de Projecto.

| Código | Un | Descrição | Rendimento | Preço | Importância |
|---|---|---|---|---|---|
| mt26phi010c | Ud | Cartucho bicomponente à base de resinas de metacrilato de uretano, modelo HIT-HY 200-A 330/2 "HILTI", de 0,33 litros, com dois misturadores e uma extensão de misturador. (material) | 0.01 | 65.6 | 0.656 |
| mt26phi330aa | Ud | Elemento de fixação composto por varão roscado de aço galvanizado, segundo EN ISO 898-1, modelo HIT-Z M8x80 "HILTI", de 8 mm de diâmetro e 80 mm de comprimento, porca e anilha, para fixações sobre estruturas de betão. (material) | 1 | 1.54 | 1.540 |
| mq06eim070 | Ud | Aplicador manual para cartuchos de injecção de resinas, modelo HDM 500 "HILTI". (equipamento) | 0.003 | 71.32 | 0.214 |
| mo020 | h | Oficial de 1ª construção. (mão de obra) | 0.08 | 22.68 | 1.814 |
| mo112 | h | Operário especializado construção. (mão de obra) | 0.08 | 21.98 | 1.758 |
| % | % | Custos directos complementares | 2 % | 5.982 | 0.120 |
|  |  | Custos directos |  |  | 6.102 |

Resíduos:
- colocação: mt26phi010c; factor de resíduo 0.03
- colocação: mt26phi330aa; factor de resíduo 0.0188065

## Recursos

**mt26phi010c** Ud Cartucho bicomponente à base de resinas de metacrilato de uretano
Dados técnicos: Custo energético 62.611 MJ; Emissão de CO2 2.602 kg; Código LER 17 09 04; Massa do elemento 0.5 kg; Volume 0.000333 m3
Resíduos:
- embalagem: re170203 Plástico. (componente de resíduo); rendimento 0.2 kg; Código LER 17 02 03; Massa do elemento 1 kg; Volume 0.001667 m3

**mt26phi330aa** Ud Elemento de fixação composto por varão roscado de aço galvanizado
Dados técnicos: Custo energético 3.200 MJ; Emissão de CO2 0.200 kg; Código LER 17 04 05; Massa do elemento 0.031 kg; Volume 0.000015 m3
Resíduos:
- embalagem: re170203 Plástico; rendimento 0.025 kg
