# Apoio de laje sanitária ventilada, de estrutura leve de madeira, sobre fundação de betão

- Propriedade do ficheiro: CYPE Ingenieros S.A.
- Formato: FIEBDC-3/2016
- Programa: Gerador de preços para construção civil. CYPE Ingenieros, S.A.
- Data: 28/03/2024
- Moeda: EUR
- Custos indirectos: 3 %
- IVA: 23 %

## E Estruturas

### EM Madeira

#### EML Estruturas leves

**EML101** m Apoio de laje sanitária ventilada, de estrutura leve de madeira, sobre fundação de betão.
Apoio de laje sanitária ventilada, de estrutura leve de madeira, sobre fundação de betão, formado por: impermeabilização da fundação com membrana betuminosa adesiva, de 1 mm de espessura, de aplicação a frio, até 60 cm de desenvolvimento. Inclusive limpeza e preparação da superfície, desperdícios, cortes, sobreposições das lâminas asfálticas e banda de vedação.
Critérios considerados na determinação do preço da unidade de obra: O preço não inclui as estruturas leves de madeira.
Inclui: Implantação e marcação de eixos. Limpeza e preparação da superfície. Corte e preparação das lâminas. Colocação da impermeabilização da fundação.
Critério de medição de projecto: Comprimento medido segundo documentação gráfica de Projecto.
Critério de medição de obra: Medir-se-á o comprimento realmente executado segundo especificações de Projecto.

| Código | Un | Descrição | Rendimento | Preço | Importância |
|---|---|---|---|---|---|
| mt14lbr020a | m² | Membrana betuminosa adesiva, de 1 mm de espessura, de aplicação a frio, temperatura de aplicação entre 0°C e 40°C, para fundações, fornecida em rolos de 33 cm de largura e 10 m de comprimento. (material) | 0.6 | 36.67 | 22.002 |
| mo048 | h | Oficial de 1ª montador de estruturas de madeira. (mão de obra) | 0.1 | 23.64 | 2.364 |
| mo095 | h | Ajudante de montador de estruturas de madeira. (mão de obra) | 0.2 | 23.07 | 4.614 |
| % | % | Custos directos complementares | 2 % | 28.980 | 0.580 |
|  |  | Custos directos |  |  | 29.560 |

Resíduos:
- colocação: mt14lbr020a; factor de resíduo 0.035

## Recursos

**mt14lbr020a** m² Membrana betuminosa adesiva
Dados técnicos: Custo energético 120.962 MJ; Emissão de CO2 3.497 kg; Código LER 17 03 02; Massa do elemento 2 kg; Volume 0.002 m3
Resíduos:
- embalagem: re170203 Plástico. (componente de resíduo); rendimento 0.07 kg; Código LER 17 02 03; Massa do elemento 1 kg; Volume 0.001667 m3
