# Porta-pilar com apoio regulável

- Propriedade do ficheiro: CYPE Ingenieros S.A.
- Formato: FIEBDC-3/2016
- Programa: Gerador de preços para construção civil. CYPE Ingenieros, S.A.
- Data: 28/03/2024
- Moeda: EUR
- Custos indirectos: 3 %
- IVA: 23 %

## E Estruturas

### EM Madeira

#### EMM Elementos auxiliares para estruturas de madeira

**EMM032** Ud Porta-pilar com apoio regulável.
Porta-pilar regulável com barra passante, de aço EN 10025 S235JR, com protecção Z275 face à corrosão, placa de 100x100x8 mm e barra passante de 20 mm de diâmetro e 350 mm de comprimento na zona a conectar com o pilar, 100x100x8 mm na conexão inferior; formando um apoio regulável de 130 a 165 mm de altura para pilar de madeira; e fixado ao pilar com 60 parafusos autoperfurantes para madeira, de 3,5 mm de diâmetro e 40 mm de comprimento, de aço galvanizado com revestimento de crómio.
Inclui: Colocação e fixação provisória dos elementos de ligação. Aprumo e nivelamento. Ajuste das peças e uniões entre os diferentes componentes da estrutura.
Critério de medição de projecto: Número de unidades previstas, segundo documentação gráfica de Projecto.
Critério de medição de obra: Medir-se-á o número de unidades realmente executadas segundo especificações de Projecto.

| Código | Un | Descrição | Rendimento | Preço | Importância |
|---|---|---|---|---|---|
| mt07emr015kkkya | Ud | Porta-pilar regulável com barra passante, de aço EN 10025 S235JR, com protecção Z275 face à corrosão, placa de 100x100x8 mm e barra passante de 20 mm de diâmetro e 350 mm de comprimento na zona a conectar com o pilar, 100x100x8 mm na conexão inferior; para execução de apoio regulável em pilar de madeira, de 130 a 165 mm de altura. (material) | 1 | 18.01 | 18.010 |
| mt07emr113ac | Ud | Parafuso autoperfurante para madeira, de 3,5 mm de diâmetro e 40 mm de comprimento, de aço galvanizado com revestimento de crómio. (material) | 60 | 0.05 | 3.000 |
| mo048 | h | Oficial de 1ª montador de estruturas de madeira. (mão de obra) | 0.24 | 23.64 | 5.674 |
| mo095 | h | Ajudante de montador de estruturas de madeira. (mão de obra) | 0.24 | 23.07 | 5.537 |
| % | % | Custos directos complementares | 2 % | 32.221 | 0.644 |
|  |  | Custos directos |  |  | 32.865 |

Resíduos:
- colocação: mt07emr015kkkya; factor de resíduo 0.006
- colocação: mt07emr113ac; factor de resíduo 0.00505263

## Recursos

**mt07emr015kkkya** Ud Porta-pilar regulável com barra passante
Dados técnicos: Custo energético 23.535 MJ; Emissão de CO2 1.212 kg; Código LER 17 04 05; Massa do elemento 2 kg; Volume 0.000952 m3
Resíduos:
- embalagem: re170203 Plástico. (componente de resíduo); rendimento 0.04 kg; Código LER 17 02 03; Massa do elemento 1 kg; Volume 0.001667 m3

**mt07emr113ac** Ud Parafuso autoperfurante para madeira
Dados técnicos: Custo energético 0.239 MJ; Emissão de CO2 0.025 kg; Código LER 17 04 05; Massa do elemento 0.0095 kg; Volume 0.000005 m3
Resíduos:
- embalagem: re150101 Embalagens de papel e cartão. (componente de resíduo); rendimento 0.001 kg; Código LER 15 01 01; Massa do elemento 1 kg; Volume 0.001333 m3
