# Dispositivo mecânico para emenda de varões nervurados de aço

- Propriedade do ficheiro: CYPE Ingenieros S.A.
- Formato: FIEBDC-3/2016
- Programa: Gerador de preços para construção civil. CYPE Ingenieros, S.A.
- Data: 28/03/2024
- Moeda: EUR
- Custos indirectos: 3 %
- IVA: 23 %

## E Estruturas

### EW Elementos especiais

#### EWE Dispositivos de ancoragem e emenda de armaduras

**EWE020** Ud Dispositivo mecânico para emenda de varões nervurados de aço.
Manguito de aço fraco em carbono, para emendas mecânicas de barras de aço nervurado de 10 mm de diâmetro, que permite a transmissão de esforços de tracção e de compressão, através do enroscar de duas peças macho e fêmea, unidas às barras em oficina através da aplicação de pressão a frio com prensa hidráulica BP 2600.
Inclui: Marcação e colocação das armaduras de espera, com peça fêmea roscada. Ligação das barras através do enroscamento da armadura de sobreposição, provida de manguito roscado macho.
Critério de medição de projecto: Número de unidades previstas, segundo documentação gráfica de Projecto.
Critério de medição de obra: Medir-se-á o número de unidades realmente executadas segundo especificações de Projecto.

| Código | Un | Descrição | Rendimento | Preço | Importância |
|---|---|---|---|---|---|
| mt07eed010o | Ud | Manguito de aço fraco em carbono, para emendas mecânicas de barras de aço nervurado de 10 mm de diâmetro, que permite a transmissão de esforços de tracção e de compressão, através do enroscar de duas peças macho e fêmea, unidas às barras em oficina através da aplicação de pressão a frio com prensa hidráulica BP 2600. (material) | 1 | 8.65 | 8.650 |
| mo042 | h | Oficial de 1ª estruturista. (mão de obra) | 0.025 | 23.64 | 0.591 |
| mo089 | h | Ajudante de estruturista. (mão de obra) | 0.025 | 23.07 | 0.577 |
| % | % | Custos directos complementares | 2 % | 9.818 | 0.196 |
|  |  | Custos directos |  |  | 10.014 |

Resíduos:
- colocação: mt07eed010o; factor de resíduo 0.02

## Recursos

**mt07eed010o** Ud Manguito de aço fraco em carbono
Dados técnicos: Custo energético 2.619 MJ; Emissão de CO2 0.130 kg; Código LER 17 04 05; Massa do elemento 0.02 kg; Volume 0.00001 m3
Resíduos:
- embalagem: re170203 Plástico. (componente de resíduo); rendimento 0.025 kg; Código LER 17 02 03; Massa do elemento 1 kg; Volume 0.001667 m3
