# Ponto singular para revestimento exterior de fachada ventilada, de placas laminadas compactas de alta pressão (HPL)

- Propriedade do ficheiro: CYPE Ingenieros S.A.
- Formato: FIEBDC-3/2016
- Programa: Gerador de preços para construção civil. CYPE Ingenieros, S.A.
- Data: 28/03/2024
- Moeda: EUR
- Custos indirectos: 3 %
- IVA: 23 %

## F Fachadas, divisões e protecções

### FA Fachadas ventiladas

#### FAA Revestimento exterior de placas laminadas compactas de alta pressão (HPL)

**FAA006** m Ponto singular para revestimento exterior de fachada ventilada, de placas laminadas compactas de alta pressão (HPL).
Coroamento para revestimento exterior de fachada ventilada, de placas laminadas compactas de alta pressão (HPL), com peça de remate de fachada de chapa dobrada de aço pré-lacado, espessura 0,6 mm, desenvolvimento 150 mm e 4 dobras.
Inclui: Marcação e colocação do remate. Fixação mecânica.
Critério de medição de projecto: Comprimento medido em verdadeira magnitude, segundo documentação gráfica de Projecto.
Critério de medição de obra: Medir-se-á, em verdadeira magnitude, o comprimento realmente executado segundo especificações de Projecto.

| Código | Un | Descrição | Rendimento | Preço | Importância |
|---|---|---|---|---|---|
| mt20rca010dc | m | Peça de remate de fachada de chapa dobrada de aço pré-lacado, espessura 0,6 mm, desenvolvimento 150 mm e 4 dobras. (material) | 1 | 5.46 | 5.460 |
| mo052 | h | Oficial de 1ª montador de sistemas de fachadas pré-fabricadas. (mão de obra) | 0.4 | 23.31 | 9.324 |
| mo099 | h | Ajudante de montador de sistemas de fachadas pré-fabricadas. (mão de obra) | 0.4 | 22.13 | 8.852 |
| % | % | Custos directos complementares | 3 % | 23.636 | 0.709 |
|  |  | Custos directos |  |  | 24.345 |

Resíduos:
- colocação: mt20rca010dc Peça de remate de fachada de chapa dobrada de aço pré-lacado, espessura 0,6 mm, desenvolvimento 150 mm e 4 dobras; factor de resíduo 0.006

## Recursos

**mt20rca010dc** m Peça de remate de fachada de chapa dobrada de aço pré-lacado, espessura 0,6 mm, desenvolvimento 150 mm e 4 dobras
Dados técnicos: Custo energético 7.676 MJ; Emissão de CO2 0.397 kg; Código LER 17 04 05; Massa do elemento 0.702 kg; Volume 0.000334 m3
Resíduos:
- embalagem: re170203 Plástico. (componente de resíduo); rendimento 0.008 kg; Código LER 17 02 03; Massa do elemento 1 kg; Volume 0.001667 m3
