# Ponto singular para revestimento exterior de fachada ventilada, de placas de lã mineral comprimida. Sistema "ROCKPANEL"

- Propriedade do ficheiro: CYPE Ingenieros S.A.
- Formato: FIEBDC-3/2016
- Programa: Gerador de preços para construção civil. CYPE Ingenieros, S.A.
- Data: 28/03/2024
- Moeda: EUR
- Custos indirectos: 3 %
- IVA: 23 %

## F Fachadas, divisões e protecções

### FA Fachadas ventiladas

#### FAL Revestimento exterior de placas de lã mineral comprimida

**FAL011** m Ponto singular para revestimento exterior de fachada ventilada, de placas de lã mineral comprimida. Sistema "ROCKPANEL".
Coroamento para revestimento exterior de fachada ventilada, de placas de lã mineral comprimida, sistema "ROCKPANEL", com perfil de fecho superior, de liga de alumínio EN AW-6063 T6 Perfil I "ROCKPANEL", cor branca, de 1,1 mm de espessura e 3055 mm de comprimento; colocação com parafusos de aço inoxidável A2 sobre a subestrutura suporte.
Inclui: Marcação e colocação do remate. Fixação mecânica.
Critério de medição de projecto: Comprimento medido em verdadeira magnitude, segundo documentação gráfica de Projecto.
Critério de medição de obra: Medir-se-á, em verdadeira magnitude, o comprimento realmente executado segundo especificações de Projecto.

| Código | Un | Descrição | Rendimento | Preço | Importância |
|---|---|---|---|---|---|
| mt12plr020lc | m | Perfil de fecho superior, de liga de alumínio EN AW-6063 T6 Perfil I "ROCKPANEL", cor branca, de 1,1 mm de espessura e 3055 mm de comprimento, para coroamento de fachada; com parafusos de aço inoxidável A2 para a fixação à substrutura suporte. (material) | 1 | 3.5 | 3.500 |
| mo052 | h | Oficial de 1ª montador de sistemas de fachadas pré-fabricadas. (mão de obra) | 0.7 | 23.31 | 16.317 |
| mo099 | h | Ajudante de montador de sistemas de fachadas pré-fabricadas. (mão de obra) | 0.7 | 22.13 | 15.491 |
| % | % | Custos directos complementares | 2 % | 35.308 | 0.706 |
|  |  | Custos directos |  |  | 36.014 |
