# Padieira de chapa de aço

- Propriedade do ficheiro: CYPE Ingenieros S.A.
- Formato: FIEBDC-3/2016
- Programa: Gerador de preços para construção civil. CYPE Ingenieros, S.A.
- Data: 28/03/2024
- Moeda: EUR
- Custos indirectos: 3 %
- IVA: 23 %

## F Fachadas, divisões e protecções

### FC Padieiras, lintéis e caixas de estores

#### FCA De aço

**FCA040** m Padieira de chapa de aço.
Padieira metálica, com pingadeira, de chapa de aço S275JR de 2,5 mm de espessura, de 140 mm de largura, com rigidificadores, acabamento lacado com tinta de poliéster para exteriores. Inclusive acessórios de fixação.
Inclui: Limpeza e preparação do plano de apoio do sistema. Implantação do nível de apoio dos elementos. Colocação e fixação provisória da padieira. Aprumo e nivelamento. Execução das uniões.
Critério de medição de projecto: Comprimento medido segundo documentação gráfica de Projecto, incluindo as entregas nos apoios.
Critério de medição de obra: Medir-se-á o comprimento realmente executado segundo especificações de Projecto, incluindo as entregas nos apoios.

| Código | Un | Descrição | Rendimento | Preço | Importância |
|---|---|---|---|---|---|
| mt20dah010m | m | Padieira metálica, com pingadeira, de chapa de aço S275JR de 2,5 mm de espessura, de 140 mm de largura, com rigidificadores, acabamento lacado com tinta de poliéster para exteriores. (material) | 1 | 18.64 | 18.640 |
| mt20dah005 | Ud | Kit de acessórios de fixação para padieira de chapa de aço, formado por tirantes de chapa, suportes e fixações mecânicas. (material) | 1 | 4 | 4.000 |
| mo020 | h | Oficial de 1ª construção. (mão de obra) | 0.2 | 22.68 | 4.536 |
| mo113 | h | Operário não qualificado construção. (mão de obra) | 0.4 | 21.45 | 8.580 |
| % | % | Custos directos complementares | 2 % | 35.756 | 0.715 |
|  |  | Custos directos |  |  | 36.471 |
