# Padieira pré-fabricada, de betão pré-esforçado, imitação de madeira

- Propriedade do ficheiro: CYPE Ingenieros S.A.
- Formato: FIEBDC-3/2016
- Programa: Gerador de preços para construção civil. CYPE Ingenieros, S.A.
- Data: 28/03/2024
- Moeda: EUR
- Custos indirectos: 3 %
- IVA: 23 %

## F Fachadas, divisões e protecções

### FC Padieiras, lintéis e caixas de estores

#### FCH Pré-fabricados de betão

**FCH080** Ud Padieira pré-fabricada, de betão pré-esforçado, imitação de madeira.
Padieira pré-fabricada de betão pré-esforçado, de 16x9x100 cm, com varão de aço para pré-esforçar, de 5 mm de diâmetro, com um momento flector máximo de 12 kN·m, acabamento imitação madeira, com uma demão de lasur, apoiada sobre uma camada de argamassa de cimento, confeccionada em obra, dosificação 1:5 Inclui: Limpeza e preparação do plano de apoio. Implantação e marcação dos eixos de apoio na abertura de passagem. Colocação da padieira.
Critério de medição de projecto: Número de unidades previstas, segundo documentação gráfica de Projecto.
Critério de medição de obra: Medir-se-á o número de unidades realmente executadas segundo especificações de Projecto.

| Código | Un | Descrição | Rendimento | Preço | Importância |
|---|---|---|---|---|---|
| mt20dhp040aa | Ud | Padieira pré-fabricada de betão pré-esforçado, de 16x9x100 cm, com varão de aço para pré-esforçar, de 5 mm de diâmetro, com um momento flector máximo de 12 kN·m, acabamento imitação madeira, com uma demão de lasur, segundo EN 13225. (material) | 1 | 47.7 | 47.700 |
| mt08aaa010a | m³ | Água. (material) | 0.006 | 1.5 | 0.009 |
| mt01arg005a | t | Areia de pedreira, para argamassa preparada em obra. (material) | 0.002 | 18 | 0.036 |
| mt08cem011a | kg | Cimento Portland CEM II/B-L 32,5 R, cor cinzento, em sacos, segundo NP EN 197-1. (material) | 0.3 | 0.1 | 0.030 |
| mq06hor010 | h | Betoneira eléctrica com uma capacidade de amassadura de 160 l. (equipamento) | 0.005 | 3.45 | 0.017 |
| mo020 | h | Oficial de 1ª construção. (mão de obra) | 0.2 | 22.68 | 4.536 |
| mo113 | h | Operário não qualificado construção. (mão de obra) | 0.2 | 21.45 | 4.290 |
| % | % | Custos directos complementares | 2 % | 56.618 | 1.132 |
|  |  | Custos directos |  |  | 57.750 |

Resíduos:
- colocação: mt01arg005a Areia de pedreira, para argamassa preparada em obra; factor de resíduo 0.00501329
- colocação: mt08cem011a Cimento Portland CEM II/B-L 32,5 R, cor cinzento, em sacos, segundo NP EN 197-1; factor de resíduo 0.01512

## Recursos

**mt08aaa010a** m³ Água
Dados técnicos: Custo energético 60.000 MJ; Emissão de CO2 30.000 kg

**mt01arg005a** t Areia de pedreira, para argamassa preparada em obra
Dados técnicos: Custo energético 75.000 MJ; Emissão de CO2 4.000 kg; Código LER 01 04 08; Massa do elemento 1000 kg; Volume 0.666667 m3

**mt08cem011a** kg Cimento Portland CEM II/B-L 32,5 R, cor cinzento, em sacos, segundo NP EN 197-1
Dados técnicos: Custo energético 7.009 MJ; Emissão de CO2 0.899 kg; Código LER 17 01 01; Massa do elemento 1 kg; Volume 0.000667 m3
Resíduos:
- embalagem: re150101 Embalagens de papel e cartão. (componente de resíduo); rendimento 0.011 kg; Código LER 15 01 01; Massa do elemento 1 kg; Volume 0.001333 m3
- embalagem: re170203 Plástico. (componente de resíduo); rendimento 0.002 kg; Código LER 17 02 03; Massa do elemento 1 kg; Volume 0.001667 m3
