# Padieira de perfil de alumínio

- Propriedade do ficheiro: CYPE Ingenieros S.A.
- Formato: FIEBDC-3/2016
- Programa: Gerador de preços para construção civil. CYPE Ingenieros, S.A.
- Data: 28/03/2024
- Moeda: EUR
- Custos indirectos: 3 %
- IVA: 23 %

## F Fachadas, divisões e protecções

### FC Padieiras, lintéis e caixas de estores

#### FCU De alumínio

**FCU010** m Padieira de perfil de alumínio.
Padieira de alumínio, com pingadeira, de 11,5 cm de largura e de 3,4 cm de altura, de perfil de alumínio extrudido de 3,2 mm de espessura, de liga 6060, com tratamento térmico T5, acabamento lacado. Inclusive acessórios de fixação.
Inclui: Limpeza e preparação do plano de apoio do sistema. Implantação do nível de apoio dos elementos. Colocação e fixação provisória da padieira. Aprumo e nivelamento. Execução das uniões.
Critério de medição de projecto: Comprimento medido segundo documentação gráfica de Projecto, incluindo as entregas nos apoios.
Critério de medição de obra: Medir-se-á o comprimento realmente executado segundo especificações de Projecto, incluindo as entregas nos apoios.

| Código | Un | Descrição | Rendimento | Preço | Importância |
|---|---|---|---|---|---|
| mt20dcu010c | m | Padieira de alumínio, com pingadeira, de 11,5 cm de largura e de 3,4 cm de altura, de perfil de alumínio extrudido de 3,2 mm de espessura, de liga 6060, com tratamento térmico T5, acabamento lacado; segundo EN 12020-2. (material) | 1 | 21.83 | 21.830 |
| mt20dcu005b | Ud | Kit de acessórios de fixação, para padieira, formado por calha, manguito metálico, varões roscados M8, buchas e fixações mecânicas. (material) | 1 | 1.84 | 1.840 |
| mo020 | h | Oficial de 1ª construção. (mão de obra) | 0.2 | 22.68 | 4.536 |
| mo113 | h | Operário não qualificado construção. (mão de obra) | 0.2 | 21.45 | 4.290 |
| % | % | Custos directos complementares | 2 % | 32.496 | 0.650 |
|  |  | Custos directos |  |  | 33.146 |
