# Caleira para jardim vertical com cultivo hidropónico em geoprodutos

- Propriedade do ficheiro: CYPE Ingenieros S.A.
- Formato: FIEBDC-3/2016
- Programa: Gerador de preços para construção civil. CYPE Ingenieros, S.A.
- Data: 28/03/2024
- Moeda: EUR
- Custos indirectos: 3 %
- IVA: 23 %

## F Fachadas, divisões e protecções

### FJ Jardins verticais

#### FJR Remates

**FJR010** m Caleira para jardim vertical com cultivo hidropónico em geoprodutos.
Caleira quadrada de aço pré-lacado, de desenvolvimento 250 mm; com tubo de drenagem de PVC corrugado, diâmetro nominal 50 mm, com perfurações em todo o seu desenvolvimento e grelha de polipropileno, de 130x500 mm e 25 mm de espessura, cor cinzento, para recolha de águas de jardim vertical com cultivo hidropónico em geoprodutos, para exterior, com uma superfície de até 5 m²; formada por peças pré-formadas, fixadas com suportes galvanizados colocados cada 50 cm, com uma pendente mínima de 0,5%, ligada ao sistema de recirculação.
Critérios considerados na determinação do preço da unidade de obra: O preço não inclui o sistema de recirculação.
Inclui: Marcação do traçado da caleira. Colocação e fixação de abraçadeiras. Montagem das peças, começando pelo ponto de drenagem. União das peças. Ligação ao sistema de recirculação.
Critério de medição de projecto: Comprimento medido segundo documentação gráfica de Projecto.
Critério de medição de obra: Medir-se-á o comprimento realmente executado segundo especificações de Projecto.

| Código | Un | Descrição | Rendimento | Preço | Importância |
|---|---|---|---|---|---|
| mt36csa010eg | m | Caleira quadrada de aço pré-lacado, de desenvolvimento 250 mm, segundo EN 612, com o preço incrementado em 30% relativamente a suportes, esquinas, tampas, remates finais, peças de ligação a tubos de queda e peças especiais. (material) | 1.1 | 15.15 | 16.665 |
| mt36www030a | Ud | Grelha de polipropileno, de 130x500 mm e 25 mm de espessura, cor cinzento. (material) | 2 | 2.99 | 5.980 |
| mt11tdc010a | m | Tubo de drenagem de PVC corrugado, diâmetro nominal 50 mm, com perfurações em todo o seu desenvolvimento, para a captação e condução de água na criação de sistemas de drenagem. (material) | 1.1 | 1.86 | 2.046 |
| mt36csg030 | Ud | Material auxiliar para caleiras e tubos de queda de instalações de evacuação de chapa de aço galvanizado. (material) | 0.25 | 1.82 | 0.455 |
| mo011 | h | Oficial de 1ª montador. (mão de obra) | 0.476 | 23.31 | 11.096 |
| mo080 | h | Ajudante de montador. (mão de obra) | 0.204 | 22.13 | 4.515 |
| % | % | Custos directos complementares | 2 % | 40.757 | 0.815 |
|  |  | Custos directos |  |  | 41.572 |

Resíduos:
- colocação: mt36csa010eg; factor de resíduo 0.0340111

## Recursos

**mt36csa010eg** m Caleira quadrada de aço pré-lacado
Dados técnicos: Custo energético 11.528 MJ; Emissão de CO2 0.499 kg; Código LER 17 04 05; Massa do elemento 0.99 kg; Volume 0.000471 m3
Resíduos:
- embalagem: re170201 Madeira. (componente de resíduo); rendimento 0.011 kg; Código LER 17 02 01; Massa do elemento 1 kg; Volume 0.000909 m3
- embalagem: re170203 Plástico. (componente de resíduo); rendimento 0.003 kg; Código LER 17 02 03; Massa do elemento 1 kg; Volume 0.001667 m3
