# Remate superior do encontro entre laje e fachada cortina

- Propriedade do ficheiro: CYPE Ingenieros S.A.
- Formato: FIEBDC-3/2016
- Programa: Gerador de preços para construção civil. CYPE Ingenieros, S.A.
- Data: 28/03/2024
- Moeda: EUR
- Custos indirectos: 3 %
- IVA: 23 %

## F Fachadas, divisões e protecções

### FM Fachadas cortina

#### FMR Remates

**FMR010** m Remate superior do encontro entre laje e fachada cortina.
Remate superior de encontro de laje com fachada cortina, formado por moldura de chapa dobrada de aço galvanizado de 1,5 mm de espessura e 200 mm de desenvolvimento, para cobrir as ancoragens das lajes e servir de suporte da base de pavimento. Incluindo fecho de estanquidade com membrana impermeabilizante de borracha sintética EPDM de 2 mm de espessura, aplicada em frio e fixada ao suporte através de adesivo de contacto, parafusos de aço galvanizado e vedação de junta perimetral entre a chapa e a fachada, com separador de EPDM e silicone.
Inclui: Limpeza da superfície suporte. Marcação e fixação através de aparafusamento da chapa sobre a laje. Aplicação da cola. Colocação da impermeabilização. Vedação de juntas e limpeza final.
Critério de medição de projecto: Comprimento medido segundo documentação gráfica de Projecto.
Critério de medição de obra: Medir-se-á o comprimento realmente executado segundo especificações de Projecto.

| Código | Un | Descrição | Rendimento | Preço | Importância |
|---|---|---|---|---|---|
| mt15dra025 | kg | Cola de neopreno, para a união das membranas de EPDM ao suporte. (material) | 1.1 | 12.51 | 13.761 |
| mt15dra020c | m² | Lâmina de borracha EPDM, tipo II, EN 13956, espessura 2 mm, massa nominal 2,28 kg/m². (material) | 0.5 | 28.15 | 14.075 |
| mt25mco100a | m | Chapa dobrada de aço galvanizado, de 1,5 mm de espessura e 200 mm de desenvolvimento. (material) | 1.05 | 3 | 3.150 |
| mo049 | h | Oficial de 1ª montador de fachada cortina. (mão de obra) | 0.6 | 23.31 | 13.986 |
| mo096 | h | Ajudante de montador de fachada cortina. (mão de obra) | 0.6 | 22.13 | 13.278 |
| % | % | Custos directos complementares | 2 % | 58.250 | 1.165 |
|  |  | Custos directos |  |  | 59.415 |

Resíduos:
- colocação: mt15dra025 Cola de neopreno, para a união das membranas de EPDM ao suporte; factor de resíduo 0.03
- colocação: mt15dra020c Lâmina de borracha EPDM, tipo II, EN 13956, espessura 2 mm, massa nominal 2,28 kg/m²; factor de resíduo 0.035
- colocação: mt25mco100a Chapa dobrada de aço galvanizado, de 1,5 mm de espessura e 200 mm de desenvolvimento; factor de resíduo 0.01205

## Recursos

**mt15dra025** kg Cola de neopreno, para a união das membranas de EPDM ao suporte
Dados técnicos: Custo energético 120.000 MJ; Emissão de CO2 2.960 kg; Código LER 17 02 03; Massa do elemento 1 kg; Volume 0.001667 m3

**mt15dra020c** m² Lâmina de borracha EPDM, tipo II, EN 13956, espessura 2 mm, massa nominal 2,28 kg/m²
Dados técnicos: Custo energético 209.337 MJ; Emissão de CO2 9.160 kg; Código LER 17 02 03; Massa do elemento 2.28 kg; Volume 0.0038 m3
Resíduos:
- embalagem: re170203 Plástico. (componente de resíduo); rendimento 0.07 kg; Código LER 17 02 03; Massa do elemento 1 kg; Volume 0.001667 m3

**mt25mco100a** m Chapa dobrada de aço galvanizado, de 1,5 mm de espessura e 200 mm de desenvolvimento
Dados técnicos: Custo energético 59.364 MJ; Emissão de CO2 6.022 kg; Código LER 17 04 05; Massa do elemento 2.34 kg; Volume 0.001114 m3
Resíduos:
- embalagem: re170203 Plástico; rendimento 0.007 kg
