# Divisória modular

- Propriedade do ficheiro: CYPE Ingenieros S.A.
- Formato: FIEBDC-3/2016
- Programa: Gerador de preços para construção civil. CYPE Ingenieros, S.A.
- Data: 28/03/2024
- Moeda: EUR
- Custos indirectos: 3 %
- IVA: 23 %

## F Fachadas, divisões e protecções

### FO Divisórias e paredes móveis

#### FOM Modulares

**FOM010** m² Divisória modular.
Divisória modular mista (1/5 painel cego + 2/5 vidro + 2/5 painel cego), com painéis de aglomerado de 16 mm de espessura com acabamento em melamina, fixados mecanicamente com fixação oculta, réguas horizontais encastradas em painel com perfil de PVC de 10 mm, e câmara entre painéis preenchida com lã de rocha, vidro laminado de segurança 6+6 transparente, junta entre vidros com silicone, sem perfis entre módulos, perfis verticais internos de alumínio, ocultos entre módulos, perfis à vista superiores de 35x45 mm e inferiores de 60x45 mm, de alumínio anodizado ou lacado standard. Incluindo ferragens, remates, vedação de juntas, suportes, encontros com outros tipos de paramentos, colocação de canalizações para instalações e execução de caixas para mecanismos eléctricos. Totalmente terminada.
Inclui: Marcação dos pontos de fixação. Aprumo, nivelamento e fixação dos perfis que formam a estrutura. Colocação e fixação dos painéis. Colocação da canalização para instalações. Tratamento de juntas. Remate do perímetro do elemento, pelas duas faces.
Critério de medição de projecto: Superfície medida segundo documentação gráfica de Projecto.
Critério de medição de obra: Medir-se-á a superfície realmente executada segundo especificações de Projecto.

| Código | Un | Descrição | Rendimento | Preço | Importância |
|---|---|---|---|---|---|
| mt26mmd012gc | m² | Divisória modular mista (1/5 painel cego + 2/5 vidro + 2/5 painel cego), com painéis de aglomerado de 16 mm de espessura com acabamento em melamina, fixados mecanicamente com fixação oculta, réguas horizontais encastradas em painel com perfil de PVC de 10 mm, e câmara entre painéis preenchida com lã de rocha, vidro laminado de segurança 6+6 transparente, junta entre vidros com silicone, sem perfis entre módulos, perfis verticais internos de alumínio, ocultos entre módulos, perfis à vista superiores de 35x45 mm e inferiores de 60x45 mm, de alumínio anodizado ou lacado standard. (material) | 1 | 153.95 | 153.950 |
| mo011 | h | Oficial de 1ª montador. (mão de obra) | 1 | 23.31 | 23.310 |
| mo080 | h | Ajudante de montador. (mão de obra) | 1 | 22.13 | 22.130 |
| % | % | Custos directos complementares | 2 % | 199.390 | 3.988 |
|  |  | Custos directos |  |  | 203.378 |
