# Corete de placas de gesso laminado, sistema "KNAUF"

- Propriedade do ficheiro: CYPE Ingenieros S.A.
- Formato: FIEBDC-3/2016
- Programa: Gerador de preços para construção civil. CYPE Ingenieros, S.A.
- Data: 28/03/2024
- Moeda: EUR
- Custos indirectos: 3 %
- IVA: 23 %

## H Remates e trabalhos auxiliares

### HF Coretes e forros de elementos estruturais

#### HFI Coretes

**HFI021** m Corete de placas de gesso laminado, sistema "KNAUF".
Corete num canto entre paredes, de 50 cm de comprimento e 25 cm de largura, realizada com placas de gesso laminado colocadas numa face e estrutura simples autoportante, sistema K251.es, composta de: estrutura autoportante de perfis de chapa de aço galvanizado de 48 mm de largura, constituída por canais e montantes separados 500 mm longitudinalmente e 250 mm transversalmente, com uma disposição normal "N"; duas placas tipo Fireboard GM-F colocadas horizontalmente na face exterior da parede, de 25 mm de espessura cada placa; isolamento sonoro colocado entre os perfis, formado por painel semi-rígido de lã mineral, espessura 45 mm, segundo EN 13162. Inclusive fita acústica de dilatação autocolante "KNAUF"; ancoragens de canais e montantes metálicos; parafusos para a fixação das placas e massa e fita para o tratamento de juntas.
Inclui: Marcação e traçado na laje inferior e na superior das paredes a realizar. Colocação de banda de estanquidade e canais inferiores, sobre pavimento finalizado ou base de assentamento. Colocação de banda de estanquidade e canais superiores, sob lajes. Colocação e fixação dos montantes sobre os elementos horizontais. Fixação das placas para o fecho da face exterior da parede. Colocação dos painéis de lã mineral entre os montantes. Tratamento de juntas.
Critério de medição de projecto: Comprimento medido segundo documentação gráfica de Projecto.
Critério de medição de obra: Medir-se-á o comprimento realmente executado segundo especificações de Projecto.

| Código | Un | Descrição | Rendimento | Preço | Importância |
|---|---|---|---|---|---|
| mt12pck020b | m | Fita acústica de dilatação, autocolante, de espuma de poliuretano de células fechadas "KNAUF", de 3,2 mm de espessura e 50 mm de largura, resistência térmica 0,10 m²°C/W, condutibilidade térmica 0,032 W/(m°C). (material) | 0.338 | 0.25 | 0.085 |
| mt12pfk020b | m | Canal 48/30 "KNAUF" de aço galvanizado, segundo EN 14195. (material) | 0.675 | 1.35 | 0.911 |
| mt12pfk010b | m | Montante 48/35 "KNAUF" de aço galvanizado, segundo EN 14195. (material) | 4 | 1.63 | 6.520 |
| mt12pmk010c | m² | Placa de gesso laminado reforçada com tecido de fibra EN 15283-1 GM-F / 1200 / 2600 / 25 / com os bordos longitudinais quadrados, especial Fireboard GM-F "KNAUF" com alma de gesso e faces revestidas com uma lâmina de fibra de vidro; Euroclasse A1 de reacção ao fogo, segundo NP EN 13501-1. (material) | 1.575 | 22.62 | 35.627 |
| mt12psg220 | Ud | Fixação composta por bucha e parafuso 5x27. (material) | 3.2 | 0.06 | 0.192 |
| mt12ptk010ce | Ud | Parafuso autoperfurante TN "KNAUF" 3,5x35. (material) | 16.65 | 0.01 | 0.167 |
| mt12ptk010ch | Ud | Parafuso autoperfurante TN "KNAUF" 4,2x70. (material) | 16.65 | 0.04 | 0.666 |
| mt16lra060b | m² | Painel semi-rígido de lã mineral, espessura 45 mm, segundo EN 13162, Euroclasse A1 de reacção ao fogo segundo NP EN 13501-1 e factor de resistência à difusão do vapor de água 1. (material) | 0.788 | 5.74 | 4.523 |
| mt12pmk012a | kg | Massa de juntas Fireboard Spachtel "KNAUF", de presa normal (45 minutos), intervalo de temperatura de trabalho de 10 a 35°C, Euroclasse A1 de reacção ao fogo, segundo NP EN 13501-1, para aplicação manual com fita de juntas, segundo EN 13963. (material) | 0.45 | 0.77 | 0.347 |
| mt12pmk013 | m | Fita de juntas Fireboard "KNAUF". (material) | 2.4 | 0.05 | 0.120 |
| mo053 | h | Oficial de 1ª montador de pré-fabricados interiores. (mão de obra) | 0.232 | 23.31 | 5.408 |
| mo100 | h | Ajudante de montador de pré-fabricados interiores. (mão de obra) | 0.085 | 22.13 | 1.881 |
| % | % | Custos directos complementares | 2 % | 56.447 | 1.129 |
|  |  | Custos directos |  |  | 57.576 |

Resíduos:
- colocação: mt12pck020b; factor de resíduo 0.06
- colocação: mt12pfk020b Canal 48/30 "KNAUF" de aço galvanizado, segundo EN 14195; factor de resíduo 0.0186017
- colocação: mt12pfk010b Montante 48/35 "KNAUF" de aço galvanizado, segundo EN 14195; factor de resíduo 0.0174897
- colocação: mt12pmk010c; factor de resíduo 0.00968785
- colocação: mt12ptk010ce Parafuso autoperfurante TN "KNAUF" 3,5x35; factor de resíduo 0.00526316
- colocação: mt12ptk010ch Parafuso autoperfurante TN "KNAUF" 4,2x70; factor de resíduo 0.00515152
- colocação: mt16lra060b; factor de resíduo 0.048
- colocação: mt12pmk012a; factor de resíduo 0.03
- colocação: mt12pmk013 Fita de juntas Fireboard "KNAUF"; factor de resíduo 0.044

## Recursos

**mt12pck020b** m Fita acústica de dilatação
Dados técnicos: Custo energético 1.712 MJ; Emissão de CO2 0.083 kg; Código LER 17 06 04; Massa do elemento 0.0112 kg; Volume 0.000019 m3
Resíduos:
- embalagem: re170203 Plástico. (componente de resíduo); rendimento 0.001 kg; Código LER 17 02 03; Massa do elemento 1 kg; Volume 0.001667 m3

**mt12pfk020b** m Canal 48/30 "KNAUF" de aço galvanizado, segundo EN 14195
Dados técnicos: Custo energético 77.385 MJ; Emissão de CO2 2.373 kg; Código LER 17 04 05; Massa do elemento 0.58 kg; Volume 0.000276 m3
Resíduos:
- embalagem: re170203 Plástico; rendimento 0.005 kg

**mt12pfk010b** m Montante 48/35 "KNAUF" de aço galvanizado, segundo EN 14195
Dados técnicos: Custo energético 77.409 MJ; Emissão de CO2 2.374 kg; Código LER 17 04 05; Massa do elemento 0.58 kg; Volume 0.000276 m3
Resíduos:
- embalagem: re170203 Plástico; rendimento 0.005 kg

**mt12pmk010c** m² Placa de gesso laminado reforçada com tecido de fibra EN 15283-1 GM-F / 1200 / 2600 / 25 / com os bordos longitudinais
Dados técnicos: Custo energético 526.244 MJ; Emissão de CO2 7.852 kg; Código LER 17 08 02; Massa do elemento 20 kg; Volume 0.02 m3
Resíduos:
- embalagem: re170203 Plástico; rendimento 0.011 kg

**mt12ptk010ce** Ud Parafuso autoperfurante TN "KNAUF" 3,5x35
Dados técnicos: Custo energético 0.019 MJ; Emissão de CO2 0.002 kg; Código LER 17 04 05; Massa do elemento 0.0019 kg
Resíduos:
- embalagem: re150101 Embalagens de papel e cartão. (componente de resíduo); rendimento 0.001 kg; Código LER 15 01 01; Massa do elemento 1 kg; Volume 0.001333 m3

**mt12ptk010ch** Ud Parafuso autoperfurante TN "KNAUF" 4,2x70
Dados técnicos: Custo energético 0.033 MJ; Emissão de CO2 0.003 kg; Código LER 17 04 05; Massa do elemento 0.0033 kg; Volume 0.000002 m3
Resíduos:
- embalagem: re150101 Embalagens de papel e cartão; rendimento 0.001 kg

**mt16lra060b** m² Painel semi-rígido de lã mineral
Dados técnicos: Custo energético 49.135 MJ; Emissão de CO2 1.330 kg; Código LER 17 06 04; Massa do elemento 0.81 kg; Volume 0.00135 m3
Resíduos:
- embalagem: re170203 Plástico; rendimento 0.024 kg

**mt12pmk012a** kg Massa de juntas Fireboard Spachtel "KNAUF"
Dados técnicos: Custo energético 12.798 MJ; Emissão de CO2 0.436 kg; Código LER 17 08 02; Massa do elemento 1 kg; Volume 0.001 m3
Resíduos:
- embalagem: re170203 Plástico; rendimento 0.02 kg

**mt12pmk013** m Fita de juntas Fireboard "KNAUF"
Dados técnicos: Custo energético 20.508 MJ; Emissão de CO2 0.460 kg; Código LER 17 02 03; Massa do elemento 0.11 kg; Volume 0.000183 m3
Resíduos:
- embalagem: re170201 Madeira. (componente de resíduo); rendimento 0.04 kg; Código LER 17 02 01; Massa do elemento 1 kg; Volume 0.000909 m3
