# Forro de condutas para instalações, em cobertura inclinada, de alvenaria

- Propriedade do ficheiro: CYPE Ingenieros S.A.
- Formato: FIEBDC-3/2016
- Programa: Gerador de preços para construção civil. CYPE Ingenieros, S.A.
- Data: 28/03/2024
- Moeda: EUR
- Custos indirectos: 3 %
- IVA: 23 %

## H Remates e trabalhos auxiliares

### HF Coretes e forros de elementos estruturais

#### HFI Coretes

**HFI040** Ud Forro de condutas para instalações, em cobertura inclinada, de alvenaria.
Forro de condutas para instalações, em cobertura inclinada, de 0,25 m² de secção e 1 m de altura, realizada com alvenaria de tijolo cerâmico furado para revestir, assente e rebocada exteriormente com argamassa de cimento, confeccionada em obra, dosificação 1:6.
Inclui: Marcação na laje das paredes a realizar. Colocação e aprumo de prumos de referência. Colocação dos tijolos, previamente humedecidos, por fiadas inteiras. Correcção de falhas de juntas e limpeza. Emboço da superfície.
Critério de medição de projecto: Número de unidades previstas, segundo documentação gráfica de Projecto.
Critério de medição de obra: Medir-se-á o número de unidades realmente executadas segundo especificações de Projecto.

| Código | Un | Descrição | Rendimento | Preço | Importância |
|---|---|---|---|---|---|
| mt04lpt010c | Ud | Tijolo cerâmico furado duplo, para revestir, 30x20x9 cm, para utilização em alvenaria protegida (peça P), densidade 746 kg/m³, segundo NP EN 771-1. (material) | 70 | 0.29 | 20.300 |
| mt08aaa010a | m³ | Água. (material) | 0.02 | 1.5 | 0.030 |
| mt01arg005a | t | Areia de pedreira, para argamassa preparada em obra. (material) | 0.112 | 18 | 2.016 |
| mt08cem011a | kg | Cimento Portland CEM II/B-L 32,5 R, cor cinzento, em sacos, segundo NP EN 197-1. (material) | 17.2 | 0.1 | 1.720 |
| mq06hor010 | h | Betoneira eléctrica com uma capacidade de amassadura de 160 l. (equipamento) | 0.048 | 3.45 | 0.166 |
| mo020 | h | Oficial de 1ª construção. (mão de obra) | 1.26 | 22.68 | 28.577 |
| mo077 | h | Ajudante de construção. (mão de obra) | 1.18 | 22.13 | 26.113 |
| % | % | Custos directos complementares | 2 % | 78.922 | 1.578 |
|  |  | Custos directos |  |  | 80.500 |

Resíduos:
- colocação: mt04lpt010c; factor de resíduo 0.0516306
- colocação: mt01arg005a Areia de pedreira, para argamassa preparada em obra; factor de resíduo 0.00501329
- colocação: mt08cem011a Cimento Portland CEM II/B-L 32,5 R, cor cinzento, em sacos, segundo NP EN 197-1; factor de resíduo 0.01512

## Recursos

**mt04lpt010c** Ud Tijolo cerâmico furado duplo
Dados técnicos: Custo energético 11.437 MJ; Emissão de CO2 0.829 kg; Código LER 17 01 02; Massa do elemento 3.5 kg; Volume 0.0028 m3
Resíduos:
- embalagem: re170201 Madeira. (componente de resíduo); rendimento 0.008 kg; Código LER 17 02 01; Massa do elemento 1 kg; Volume 0.000909 m3
- embalagem: re170203 Plástico. (componente de resíduo); rendimento 0.001 kg; Código LER 17 02 03; Massa do elemento 1 kg; Volume 0.001667 m3

**mt08aaa010a** m³ Água
Dados técnicos: Custo energético 60.000 MJ; Emissão de CO2 30.000 kg

**mt01arg005a** t Areia de pedreira, para argamassa preparada em obra
Dados técnicos: Custo energético 75.000 MJ; Emissão de CO2 4.000 kg; Código LER 01 04 08; Massa do elemento 1000 kg; Volume 0.666667 m3

**mt08cem011a** kg Cimento Portland CEM II/B-L 32,5 R, cor cinzento, em sacos, segundo NP EN 197-1
Dados técnicos: Custo energético 7.009 MJ; Emissão de CO2 0.899 kg; Código LER 17 01 01; Massa do elemento 1 kg; Volume 0.000667 m3
Resíduos:
- embalagem: re150101 Embalagens de papel e cartão. (componente de resíduo); rendimento 0.011 kg; Código LER 15 01 01; Massa do elemento 1 kg; Volume 0.001333 m3
- embalagem: re170203 Plástico; rendimento 0.002 kg
