# Antena para recepção de emissões terrestes

- Propriedade do ficheiro: CYPE Ingenieros S.A.
- Formato: FIEBDC-3/2016
- Programa: Gerador de preços para construção civil. CYPE Ingenieros, S.A.
- Data: 10/06/2024
- Moeda: EUR
- Custos indirectos: 3 %
- IVA: 23 %

## I Instalações

### IA Audiovisuais

#### IAA Rede de cabos coaxiais

**IAA034** Ud Antena para recepção de emissões terrestes.
Antena exterior UHF para captação de sinais de televisão analógica, televisão digital terrestre (TDT) e televisão de alta definição (HDTV) procedentes de emissões terrestres, canais do 21 ao 48, de 13 elementos, 13 dBi de ganho, e relação D/A maior de 25 dB. Inclusive ancoragens e quantos acessórios sejam necessários para a sua correcta instalação.
Inclui: Marcação.
Critério de medição de projecto: Número de unidades previstas, segundo documentação gráfica de Projecto.
Critério de medição de obra: Medir-se-á o número de unidades realmente executadas segundo especificações de Projecto.

| Código | Un | Descrição | Rendimento | Preço | Importância |
|---|---|---|---|---|---|
| mt40etv030a | Ud | Antena exterior UHF para captação de sinais de televisão analógica, televisão digital terrestre (TDT) e televisão de alta definição (HDTV) procedentes de emissões terrestres, canais do 21 ao 48, de 13 elementos, 13 dBi de ganho, e relação D/A maior de 25 dB. (material) | 1 | 38.22 | 38.220 |
| mo001 | h | Oficial de 1ª instalador de telecomunicações. (mão de obra) | 0.5 | 23.31 | 11.655 |
| mo056 | h | Ajudante de instalador de telecomunicações. (mão de obra) | 0.5 | 22.09 | 11.045 |
| % | % | Custos directos complementares | 2 % | 60.920 | 1.218 |
|  |  | Custos directos |  |  | 62.138 |

## Recursos

**mt40etv030a** Ud Antena exterior UHF para captação de sinais de televisão analógica
Dados técnicos: Custo energético 200.137 MJ; Emissão de CO2 13.779 kg
Resíduos:
- embalagem: re150101 Embalagens de papel e cartão. (componente de resíduo); rendimento 0.094 kg; Código LER 15 01 01; Massa do elemento 1 kg; Volume 0.001333 m3
- embalagem: re170203 Plástico. (componente de resíduo); rendimento 0.047 kg; Código LER 17 02 03; Massa do elemento 1 kg; Volume 0.001667 m3
