# Repartidor geral de cabo coaxial

- Propriedade do ficheiro: CYPE Ingenieros S.A.
- Formato: FIEBDC-3/2016
- Programa: Gerador de preços para construção civil. CYPE Ingenieros, S.A.
- Data: 28/03/2024
- Moeda: EUR
- Custos indirectos: 3 %
- IVA: 23 %

## I Instalações

### IA Audiovisuais

#### IAA Rede de cabos coaxiais

**IAA041** Ud Repartidor geral de cabo coaxial.
Repartidor geral de cabo coaxial (RG-CC) para MATV, alojado no ATE superior, formado por: 4 amplificadores monocanal UHF, de 50 dB de ganho; 1 amplificador FM, todos eles com auto-separação na entrada e auto-mistura na saída. Inclusive fonte de alimentação, suporte, pontes de interligação, cargas resistivas e quantos acessórios sejam necessários para a sua correcta instalação.
Inclui: Montagem, ligação e verificação do seu correcto funcionamento.
Critério de medição de projecto: Número de unidades previstas, segundo documentação gráfica de Projecto.
Critério de medição de obra: Medir-se-á o número de unidades realmente executadas segundo especificações de Projecto.

| Código | Un | Descrição | Rendimento | Preço | Importância |
|---|---|---|---|---|---|
| mt40eaf010cb | Ud | Amplificador monocanal UHF, de 50 dB de ganho, segundo NP EN 50083-5. (material) | 4 | 75.66 | 302.640 |
| mt40eaf010ge | Ud | Amplificador FM, de 36 dB de ganho, segundo NP EN 50083-5. (material) | 1 | 58.2 | 58.200 |
| mt40eaf045a | Ud | Fonte de alimentação, de 2000 mA de intensidade máxima a 12 Vcc de tensão. (material) | 1 | 85.55 | 85.550 |
| mt40eaf102a | Ud | Suporte metálico, com capacidade para 10 módulos e fonte de alimentação. (material) | 1 | 35.08 | 35.080 |
| mt40eaf110a | Ud | Ponte de interligação. (material) | 8 | 3.15 | 25.200 |
| mt40eaf100a | Ud | Carga resistiva de 75 Ohm, para fecho. (material) | 4 | 2.55 | 10.200 |
| mo001 | h | Oficial de 1ª instalador de telecomunicações. (mão de obra) | 1.5 | 23.31 | 34.965 |
| mo056 | h | Ajudante de instalador de telecomunicações. (mão de obra) | 1.5 | 22.09 | 33.135 |
| % | % | Custos directos complementares | 2 % | 584.970 | 11.699 |
|  |  | Custos directos |  |  | 596.669 |

## Recursos

**mt40eaf010cb** Ud Amplificador monocanal UHF, de 50 dB de ganho, segundo NP EN 50083-5
Dados técnicos: Custo energético 0.133 MJ; Emissão de CO2 0.210 kg
Resíduos:
- embalagem: re150101 Embalagens de papel e cartão. (componente de resíduo); rendimento 0.247 kg; Código LER 15 01 01; Massa do elemento 1 kg; Volume 0.001333 m3

**mt40eaf010ge** Ud Amplificador FM, de 36 dB de ganho, segundo NP EN 50083-5
Dados técnicos: Custo energético 0.133 MJ; Emissão de CO2 0.210 kg
Resíduos:
- embalagem: re150101 Embalagens de papel e cartão; rendimento 0.247 kg

**mt40eaf045a** Ud Fonte de alimentação, de 2000 mA de intensidade máxima a 12 Vcc de tensão
Dados técnicos: Custo energético 0.133 MJ; Emissão de CO2 0.210 kg
Resíduos:
- embalagem: re150101 Embalagens de papel e cartão; rendimento 0.247 kg

**mt40eaf102a** Ud Suporte metálico, com capacidade para 10 módulos e fonte de alimentação
Dados técnicos: Custo energético 0.133 MJ; Emissão de CO2 0.210 kg
Resíduos:
- embalagem: re150101 Embalagens de papel e cartão; rendimento 0.247 kg

**mt40eaf100a** Ud Carga resistiva de 75 Ohm, para fecho
Dados técnicos: Custo energético 0.133 MJ; Emissão de CO2 0.210 kg
Resíduos:
- embalagem: re150101 Embalagens de papel e cartão; rendimento 0.247 kg
