# Unidade interior de ar condicionado, de parede, para gás R-32

- Propriedade do ficheiro: CYPE Ingenieros S.A.
- Formato: FIEBDC-3/2016
- Programa: Gerador de preços para construção civil. CYPE Ingenieros, S.A.
- Data: 28/03/2024
- Moeda: EUR
- Custos indirectos: 3 %
- IVA: 23 %

## I Instalações

### IB Sistemas de climatização

#### IBP Sistema VRF (Toshiba)

**IBP007** Ud Unidade interior de ar condicionado, de parede, para gás R-32.
Unidade interior de ar condicionado, de parede, sistema VRF, para gás R-410A/R-32, alimentação monofásica (230V/50Hz), modelo MMK-UP0031HP-E "TOSHIBA", potência frigorífica nominal 0,9 kW (temperatura de bolbo seco de ar interior 27°C, temperatura de bolbo húmido de ar interior 19°C, temperatura de bolbo seco do ar exterior 35°C, temperatura de bolbo húmido do ar exterior 24°C), potência calorífica nominal 1,3 kW (temperatura de bolbo seco de ar interior 20°C, temperatura de bolbo húmido do ar exterior 6°C), consumo eléctrico nominal 0,013 kW, pressão sonora a velocidade alta/média/baixa: 33/29/25 dBA, potência sonora a velocidade alta 33 dBA, caudal de ar a velocidade alta/média/baixa: 455/370/270 m³/h, de 293x798x230 mm e 11 kg, com válvula de expansão electrónica, sensor de pressão, controlo individual de temperatura por microprocessador para regulação do fluxo de refrigerante e comando à distância por infravermelhos WH-TA09NE.
Critérios considerados na determinação do preço da unidade de obra: O preço não inclui a canalização nem a cablagem eléctrica de alimentação.
Inclui: Marcação. Colocação e fixação. Ligação às linhas frigoríficas. Ligação à rede eléctrica. Ligação à rede de drenagem. Colocação em funcionamento.
Critério de medição de projecto: Número de unidades previstas, segundo documentação gráfica de Projecto.
Critério de medição de obra: Medir-se-á o número de unidades realmente executadas segundo especificações de Projecto.

| Código | Un | Descrição | Rendimento | Preço | Importância |
|---|---|---|---|---|---|
| mt42tsb181a | Ud | Unidade interior de ar condicionado, de parede, sistema VRF, para gás R-410A/R-32, alimentação monofásica (230V/50Hz), modelo MMK-UP0031HP-E "TOSHIBA", potência frigorífica nominal 0,9 kW (temperatura de bolbo seco de ar interior 27°C, temperatura de bolbo húmido de ar interior 19°C, temperatura de bolbo seco do ar exterior 35°C, temperatura de bolbo húmido do ar exterior 24°C), potência calorífica nominal 1,3 kW (temperatura de bolbo seco de ar interior 20°C, temperatura de bolbo húmido do ar exterior 6°C), consumo eléctrico nominal 0,013 kW, pressão sonora a velocidade alta/média/baixa: 33/29/25 dBA, potência sonora a velocidade alta 33 dBA, caudal de ar a velocidade alta/média/baixa: 455/370/270 m³/h, de 293x798x230 mm e 11 kg, com válvula de expansão electrónica, sensor de pressão, controlo individual de temperatura por microprocessador para regulação do fluxo de refrigerante e comando à distância por infravermelhos WH-TA09NE. (material) | 1 | 1033 | 1033.000 |
| mo005 | h | Oficial de 1ª instalador de ar condicionado. (mão de obra) | 1 | 23.31 | 23.310 |
| mo104 | h | Ajudante de instalador de ar condicionado. (mão de obra) | 1 | 22.09 | 22.090 |
| % | % | Custos directos complementares | 2 % | 1078.400 | 21.568 |
|  |  | Custos directos |  |  | 1099.968 |

## Recursos

**mt42tsb181a** Ud Unidade interior de ar condicionado
Dados técnicos: Custo energético 513.811 MJ; Emissão de CO2 35.146 kg
Resíduos:
- embalagem: re150101 Embalagens de papel e cartão. (componente de resíduo); rendimento 0.18 kg; Código LER 15 01 01; Massa do elemento 1 kg; Volume 0.001333 m3
- embalagem: re170203 Plástico. (componente de resíduo); rendimento 0.09 kg; Código LER 17 02 03; Massa do elemento 1 kg; Volume 0.001667 m3
