# Unidade interior de ar condicionado com distribuição por conduta rectangular, para sistema VRF

- Propriedade do ficheiro: CYPE Ingenieros S.A.
- Formato: FIEBDC-3/2016
- Programa: Gerador de preços para construção civil. CYPE Ingenieros, S.A.
- Data: 28/03/2024
- Moeda: EUR
- Custos indirectos: 3 %
- IVA: 23 %

## I Instalações

### IB Sistemas de climatização

#### IBW Sistema VRF (Mitsubishi Heavy Industries)

**IBW315** Ud Unidade interior de ar condicionado com distribuição por conduta rectangular, para sistema VRF.
Unidade interior de ar condicionado, com distribuição por conduta rectangular, sistema ar-ar multi-split com caudal variável de refrigerante, para gás R-410A, alimentação monofásica (230V/50Hz), modelo FDUT15KXE6 "MITSUBISHI HEAVY INDUSTRIES", potência frigorífica total nominal 1,5 kW (temperatura de bolbo húmido de ar interior 19°C, temperatura de bolbo seco do ar exterior 35°C), potência calorífica nominal 1,7 kW (temperatura de bolbo seco de ar interior 20°C, temperatura de bolbo húmido do ar exterior 6°C), consumo eléctrico nominal em arrefecimento 60 W, consumo eléctrico nominal em aquecimento 60 W, nível sonoro (velocidade baixa) 22 dBA, pressão de ar 10 Pa, caudal de ar 360 m³/h, de 200x750x500 mm e 21 kg, com válvula de expansão electrónica, kit de montagem, bomba e mangueira de drenagem, controlo por cabo com ecrã táctil LCD, modelo Eco Touch RC-EX3A. Inclusive elementos para suspensão ao tecto.
Critérios considerados na determinação do preço da unidade de obra: O preço não inclui a canalização nem a cablagem eléctrica de alimentação.
Inclui: Marcação. Colocação e fixação. Ligação às linhas frigoríficas. Ligação à rede eléctrica. Colocação e fixação do tubo entre a unidade interior e o controlo remoto por cabo. Colocação de cabos entre a unidade interior e o controlo remoto por cabo. Ligação de cabos entre a unidade interior e o controlo remoto por cabo. Ligação à rede de drenagem. Colocação em funcionamento.
Critério de medição de projecto: Número de unidades previstas, segundo documentação gráfica de Projecto.
Critério de medição de obra: Medir-se-á o número de unidades realmente executadas segundo especificações de Projecto.

| Código | Un | Descrição | Rendimento | Preço | Importância |
|---|---|---|---|---|---|
| mt42mhi435a | Ud | Unidade interior de ar condicionado, com distribuição por conduta rectangular, sistema ar-ar multi-split com caudal variável de refrigerante, para gás R-410A, alimentação monofásica (230V/50Hz), modelo FDUT15KXE6 "MITSUBISHI HEAVY INDUSTRIES", potência frigorífica total nominal 1,5 kW (temperatura de bolbo húmido de ar interior 19°C, temperatura de bolbo seco do ar exterior 35°C), potência calorífica nominal 1,7 kW (temperatura de bolbo seco de ar interior 20°C, temperatura de bolbo húmido do ar exterior 6°C), consumo eléctrico nominal em arrefecimento 60 W, consumo eléctrico nominal em aquecimento 60 W, nível sonoro (velocidade baixa) 22 dBA, pressão de ar 10 Pa, caudal de ar 360 m³/h, de 200x750x500 mm e 21 kg, com válvula de expansão electrónica, kit de montagem, bomba e mangueira de drenagem. (material) | 1 | 1374 | 1374.000 |
| mt42www090 | Ud | Kit de suportes para suspensão ao tecto, formado por quatro varões roscados de aço galvanizado, com as correspondentes buchas, porcas e anilhas. (material) | 1 | 22 | 22.000 |
| mt42mhi520a | Ud | Controlo por cabo com ecrã táctil LCD, modelo Eco Touch RC-EX3A "MITSUBISHI HEAVY INDUSTRIES". (material) | 1 | 200 | 200.000 |
| mt42mhi900 | m | Cabo bus blindado de 2 fios, de 0,5 mm² de secção por fio (material) | 3 | 0.8 | 2.400 |
| mt35tpt010ke | m | Tubo rígido de PVC VD-F de 16 mm de diâmetro exterior e 1,3 mm de espessura. Resistência à compressão 1250 N, resistência ao impacto 6 joules, temperatura de trabalho -25°C até 90°C, classificação 4442, segundo NP EN 61386-1 e NP EN 61386-21, com o preço incrementado em 20% relativamente a acessórios e peças especiais. (material) | 3 | 1.78 | 5.340 |
| mo005 | h | Oficial de 1ª instalador de ar condicionado. (mão de obra) | 1 | 23.31 | 23.310 |
| mo104 | h | Ajudante de instalador de ar condicionado. (mão de obra) | 1 | 22.09 | 22.090 |
| % | % | Custos directos complementares | 2 % | 1649.140 | 32.983 |
|  |  | Custos directos |  |  | 1682.123 |

Resíduos:
- colocação: mt42mhi900 Cabo bus blindado de 2 fios, de 0,5 mm² de secção por fio; factor de resíduo 0.0165111
- colocação: mt35tpt010ke; factor de resíduo 0.0275

## Recursos

**mt42mhi435a** Ud Unidade interior de ar condicionado
Dados técnicos: Custo energético 972.897 MJ; Emissão de CO2 66.564 kg
Resíduos:
- embalagem: re150101 Embalagens de papel e cartão. (componente de resíduo); rendimento 0.18 kg; Código LER 15 01 01; Massa do elemento 1 kg; Volume 0.001333 m3
- embalagem: re170203 Plástico. (componente de resíduo); rendimento 0.09 kg; Código LER 17 02 03; Massa do elemento 1 kg; Volume 0.001667 m3

**mt42mhi900** m Cabo bus blindado de 2 fios, de 0,5 mm² de secção por fio
Dados técnicos: Custo energético 1.694 MJ; Emissão de CO2 0.087 kg; Código LER 17 04 11; Massa do elemento 0.045 kg; Volume 0.00003 m3
Resíduos:
- embalagem: re150101 Embalagens de papel e cartão; rendimento 0.065 kg

**mt35tpt010ke** m Tubo rígido de PVC VD-F de 16 mm de diâmetro exterior e 1,3 mm de espessura. Resistência à compressão 1250 N
Dados técnicos: Custo energético 7.750 MJ; Emissão de CO2 0.385 kg; Código LER 17 02 03; Massa do elemento 0.08 kg; Volume 0.000133 m3
