# Barreira infravermelha para interior

- Propriedade do ficheiro: CYPE Ingenieros S.A.
- Formato: FIEBDC-3/2016
- Programa: Gerador de preços para construção civil. CYPE Ingenieros, S.A.
- Data: 28/03/2024
- Moeda: EUR
- Custos indirectos: 3 %
- IVA: 23 %

## I Instalações

### ID Segurança

#### IDB Barreiras

**IDB010** Ud Barreira infravermelha para interior.
Barreira de infravermelhos para interior ou exterior, formada por emissor e receptor, com alcance máximo de 20 m em interior e 10 m em exterior, 8 feixes, postes de 2 m de altura, com carcaças de policarbonato, três modos de funcionamento (ponto a ponto, feixes adjacentes e feixes cruzados), protecção anti-abertura e anti-remoção, alinhamento óptico simples, memória de alarme e alimentação a 12 Vcc.
Inclui: Marcação. Fixação à superfície suporte. Montagem, ligação e verificação do seu correcto funcionamento.
Critério de medição de projecto: Número de unidades previstas, segundo documentação gráfica de Projecto.
Critério de medição de obra: Medir-se-á o número de unidades realmente executadas segundo especificações de Projecto.

| Código | Un | Descrição | Rendimento | Preço | Importância |
|---|---|---|---|---|---|
| mt41ing010p | Ud | Barreira de infravermelhos para interior ou exterior, formada por emissor e receptor, com alcance máximo de 20 m em interior e 10 m em exterior, 8 feixes, postes de 2 m de altura, com carcaças de policarbonato, três modos de funcionamento (ponto a ponto, feixes adjacentes e feixes cruzados), protecção anti-abertura e anti-remoção, alinhamento óptico simples, memória de alarme e alimentação a 12 Vcc. (material) | 1 | 380.51 | 380.510 |
| mo006 | h | Oficial de 1ª instalador de redes e equipamentos de detecção e segurança. (mão de obra) | 0.25 | 23.31 | 5.828 |
| mo105 | h | Ajudante de instalador de redes e equipamentos de detecção e segurança. (mão de obra) | 0.25 | 22.09 | 5.523 |
| % | % | Custos directos complementares | 2 % | 391.861 | 7.837 |
|  |  | Custos directos |  |  | 399.698 |
