# Manga para cabos

- Propriedade do ficheiro: CYPE Ingenieros S.A.
- Formato: FIEBDC-3/2016
- Programa: Gerador de preços para construção civil. CYPE Ingenieros, S.A.
- Data: 28/03/2024
- Moeda: EUR
- Custos indirectos: 3 %
- IVA: 23 %

## I Instalações

### ID Segurança

#### IDC Cabos

**IDC010** m Manga para cabos.
Manga para cabos de 8x0,22 mm², livre de halogéneos, reacção ao fogo classe Dca segundo NP EN 50575.
Inclui: Marcação do traçado da manga. Extensão da manga. Ligação e verificação do seu correcto funcionamento.
Critério de medição de projecto: Comprimento medido segundo documentação gráfica de Projecto.
Critério de medição de obra: Medir-se-á o comprimento realmente executado segundo especificações de Projecto.

| Código | Un | Descrição | Rendimento | Preço | Importância |
|---|---|---|---|---|---|
| mt41ing050a | m | Manga para cabos de 8x0,22 mm², livre de halogéneos, reacção ao fogo classe Dca segundo NP EN 50575. (material) | 1 | 0.29 | 0.290 |
| mo006 | h | Oficial de 1ª instalador de redes e equipamentos de detecção e segurança. (mão de obra) | 0.015 | 23.31 | 0.350 |
| mo105 | h | Ajudante de instalador de redes e equipamentos de detecção e segurança. (mão de obra) | 0.015 | 22.09 | 0.331 |
| % | % | Custos directos complementares | 2 % | 0.971 | 0.019 |
|  |  | Custos directos |  |  | 0.990 |

Resíduos:
- colocação: mt41ing050a Manga para cabos de 8x0,22 mm², livre de halogéneos, reacção ao fogo classe Dca segundo NP EN 50575; factor de resíduo 0.0164935

## Recursos

**mt41ing050a** m Manga para cabos de 8x0,22 mm², livre de halogéneos, reacção ao fogo classe Dca segundo NP EN 50575
Dados técnicos: Custo energético 0.603 MJ; Emissão de CO2 0.066 kg; Código LER 17 04 11; Massa do elemento 0.0154 kg; Volume 0.00001 m3
Resíduos:
- embalagem: re150101 Embalagens de papel e cartão. (componente de resíduo); rendimento 0.065 kg; Código LER 15 01 01; Massa do elemento 1 kg; Volume 0.001333 m3
