# Comunicador telefónico GSM com a central receptora de alarmes, com simulador de linha telefónica fixa

- Propriedade do ficheiro: CYPE Ingenieros S.A.
- Formato: FIEBDC-3/2016
- Programa: Gerador de preços para construção civil. CYPE Ingenieros, S.A.
- Data: 28/03/2024
- Moeda: EUR
- Custos indirectos: 3 %
- IVA: 23 %

## I Instalações

### ID Segurança

#### IDM Transmissores e comunicadores de alarme

**IDM010** Ud Comunicador telefónico GSM com a central receptora de alarmes, com simulador de linha telefónica fixa.
Comunicador telefónico GSM a central receptora de alarmas, com simulador de linha telefónica fixa e envio de mensagem de alarma por SMS, alimentação a 230 V, fonte de alimentação de 1 A e bateria de 0,7 Ah, com geração de mensagens por falha de linha fixa, de teste telefónico GSM, de bateria fraca e de alarme de entrada, linha de backup de saída, caixa metálica de 155x198x67 mm e programação através de telefone. Inclusive elementos de fixação.
Inclui: Marcação. Fixação ao paramento. Montagem, ligação e verificação do seu correcto funcionamento.
Critério de medição de projecto: Número de unidades previstas, segundo documentação gráfica de Projecto.
Critério de medição de obra: Medir-se-á o número de unidades realmente executadas segundo especificações de Projecto.

| Código | Un | Descrição | Rendimento | Preço | Importância |
|---|---|---|---|---|---|
| mt41ing170a | Ud | Comunicador telefónico GSM a central receptora de alarmas, com simulador de linha telefónica fixa e envio de mensagem de alarma por SMS, alimentação a 230 V, fonte de alimentação de 1 A e bateria de 0,7 Ah, com geração de mensagens por falha de linha fixa, de teste telefónico GSM, de bateria fraca e de alarme de entrada, linha de backup de saída, caixa metálica de 155x198x67 mm e programação através de telefone. Inclusive elementos de fixação. (material) | 1 | 657.33 | 657.330 |
| mo006 | h | Oficial de 1ª instalador de redes e equipamentos de detecção e segurança. (mão de obra) | 0.25 | 23.31 | 5.828 |
| mo105 | h | Ajudante de instalador de redes e equipamentos de detecção e segurança. (mão de obra) | 0.25 | 22.09 | 5.523 |
| % | % | Custos directos complementares | 2 % | 668.681 | 13.374 |
|  |  | Custos directos |  |  | 682.055 |
