# Comunicador telefónico por linha fixa com telefone particular

- Propriedade do ficheiro: CYPE Ingenieros S.A.
- Formato: FIEBDC-3/2016
- Programa: Gerador de preços para construção civil. CYPE Ingenieros, S.A.
- Data: 28/03/2024
- Moeda: EUR
- Custos indirectos: 3 %
- IVA: 23 %

## I Instalações

### ID Segurança

#### IDM Transmissores e comunicadores de alarme

**IDM040** Ud Comunicador telefónico por linha fixa com telefone particular.
Comunicador telefónico por linha fixa a telefone particular, com envio de mensagem de alarme de voz, de 249x185x68 mm, com teclado e ecrã LCD, duas entradas de alarme e duas saídas, microfone e coluna para gravação de mensagem de voz, cinco led de visualização do estado do sistema, memória não volátil em ausência de alimentação, protecção anti-abertura e espaço para bateria de 12 V e 2,2 Ah. Inclusive elementos de fixação.
Inclui: Marcação. Fixação ao paramento. Montagem, ligação e verificação do seu correcto funcionamento.
Critério de medição de projecto: Número de unidades previstas, segundo documentação gráfica de Projecto.
Critério de medição de obra: Medir-se-á o número de unidades realmente executadas segundo especificações de Projecto.

| Código | Un | Descrição | Rendimento | Preço | Importância |
|---|---|---|---|---|---|
| mt41ing190a | Ud | Comunicador telefónico por linha fixa a telefone particular, com envio de mensagem de alarme de voz, de 249x185x68 mm, com teclado e ecrã LCD, duas entradas de alarme e duas saídas, microfone e coluna para gravação de mensagem de voz, cinco led de visualização do estado do sistema, memória não volátil em ausência de alimentação, protecção anti-abertura e espaço para bateria de 12 V e 2,2 Ah. Inclusive elementos de fixação. (material) | 1 | 281.96 | 281.960 |
| mo006 | h | Oficial de 1ª instalador de redes e equipamentos de detecção e segurança. (mão de obra) | 0.25 | 23.31 | 5.828 |
| mo105 | h | Ajudante de instalador de redes e equipamentos de detecção e segurança. (mão de obra) | 0.25 | 22.09 | 5.523 |
| % | % | Custos directos complementares | 2 % | 293.311 | 5.866 |
|  |  | Custos directos |  |  | 299.177 |
