# Conjunto de central com microprocessador e teclado

- Propriedade do ficheiro: CYPE Ingenieros S.A.
- Formato: FIEBDC-3/2016
- Programa: Gerador de preços para construção civil. CYPE Ingenieros, S.A.
- Data: 28/03/2024
- Moeda: EUR
- Custos indirectos: 3 %
- IVA: 23 %

## I Instalações

### ID Segurança

#### IDT Centrais de intrusão de fio

**IDT010** Ud Conjunto de central com microprocessador e teclado.
Central microprocessada bidireccional com transmissor telefónico integrado, para um máximo de 4 zonas, ampliável a 28 através de módulo opcional, controlo de 1 zona as 24 horas, de 249x185x68 mm mm, com chave mecânica para colocação em funcionamento e desactivação e 2 relés de saída, admite até 4 teclados e 4 leitores de chave com 2 zonas suplementares de alarme em cada um deles, divisível em 3 partes, conversão a sistema híbrido supervisionado (com cabos/via rádio) através de módulo opcional, memória de até 60 eventos, 8 formatos de transmissão, programável através de teclado, com PC local através do protocolo RS232 ou via modem através da linha telefónica usando o software Fast Link e teclado.
Inclui: Marcação. Fixação ao paramento. Montagem, ligação e verificação do seu correcto funcionamento.
Critério de medição de projecto: Número de unidades previstas, segundo documentação gráfica de Projecto.
Critério de medição de obra: Medir-se-á o número de unidades realmente executadas segundo especificações de Projecto.

| Código | Un | Descrição | Rendimento | Preço | Importância |
|---|---|---|---|---|---|
| mt41ing310a | Ud | Central microprocessada bidireccional com transmissor telefónico integrado, para um máximo de 4 zonas, ampliável a 28 através de módulo opcional, controlo de 1 zona as 24 horas, de 249x185x68 mm mm, com chave mecânica para colocação em funcionamento e desactivação e 2 relés de saída, admite até 4 teclados e 4 leitores de chave com 2 zonas suplementares de alarme em cada um deles, divisível em 3 partes, conversão a sistema híbrido supervisionado (com cabos/via rádio) através de módulo opcional, memória de até 60 eventos, 8 formatos de transmissão, programável através de teclado, com PC local através do protocolo RS232 ou via modem através da linha telefónica usando o software Fast Link. (material) | 1 | 141.2 | 141.200 |
| mt41ing320a | Ud | Teclado com ecrã LCD, de 141x109x34 mm, com sistema de teclas iluminadas e protecção anti-abertura. (material) | 1 | 73.44 | 73.440 |
| mo006 | h | Oficial de 1ª instalador de redes e equipamentos de detecção e segurança. (mão de obra) | 1.45 | 23.31 | 33.800 |
| mo105 | h | Ajudante de instalador de redes e equipamentos de detecção e segurança. (mão de obra) | 1.45 | 22.09 | 32.031 |
| % | % | Custos directos complementares | 2 % | 280.471 | 5.609 |
|  |  | Custos directos |  |  | 286.080 |
