# Suporte para módulo solar fotovoltaico

- Propriedade do ficheiro: CYPE Ingenieros S.A.
- Formato: FIEBDC-3/2016
- Programa: Gerador de preços para construção civil. CYPE Ingenieros, S.A.
- Data: 28/03/2024
- Moeda: EUR
- Custos indirectos: 3 %
- IVA: 23 %

## I Instalações

### IE Eléctricas

#### IEF Solar fotovoltaica

**IEF004** Ud Suporte para módulo solar fotovoltaico.
Suporte para módulo solar fotovoltaico, de betão, de 682x507x195 mm, com possibilidade de ajustar o ângulo de inclinação entre 10° e 40°.
Inclui: Marcação. Colocação.
Critério de medição de projecto: Número de unidades previstas, segundo documentação gráfica de Projecto.
Critério de medição de obra: Medir-se-á o número de unidades realmente executadas segundo especificações de Projecto.

| Código | Un | Descrição | Rendimento | Preço | Importância |
|---|---|---|---|---|---|
| mt35sol009 | Ud | Suporte para módulo solar fotovoltaico, de betão, de 682x507x195 mm, com possibilidade de ajustar o ângulo de inclinação entre 10° e 40°. (material) | 1 | 46.8 | 46.800 |
| mo003 | h | Oficial de 1ª electricista. (mão de obra) | 0.05 | 23.31 | 1.166 |
| mo102 | h | Ajudante de electricista. (mão de obra) | 0.05 | 22.09 | 1.105 |
| % | % | Custos directos complementares | 2 % | 49.071 | 0.981 |
|  |  | Custos directos |  |  | 50.052 |
