# Armário de ligações

- Propriedade do ficheiro: CYPE Ingenieros S.A.
- Formato: FIEBDC-3/2016
- Programa: Gerador de preços para construção civil. CYPE Ingenieros, S.A.
- Data: 28/03/2024
- Moeda: EUR
- Custos indirectos: 3 %
- IVA: 23 %

## I Instalações

### IE Eléctricas

#### IEF Solar fotovoltaica

**IEF050** Ud Armário de ligações.
Armário monobloco de poliéster reforçado com fibra de vidro, de 250x300x140 mm, cor cinzento RAL 7035, com graus de protecção IP66 e IK10. Instalação em superfície.
Inclui: Marcação. Colocação e fixação.
Critério de medição de projecto: Número de unidades previstas, segundo documentação gráfica de Projecto.
Critério de medição de obra: Medir-se-á o número de unidades realmente executadas segundo especificações de Projecto.

| Código | Un | Descrição | Rendimento | Preço | Importância |
|---|---|---|---|---|---|
| mt35aeg010a | Ud | Armário monobloco de poliéster reforçado com fibra de vidro, de 250x300x140 mm, cor cinzento RAL 7035, com graus de protecção IP66 e IK10. (material) | 1 | 42.8 | 42.800 |
| mo003 | h | Oficial de 1ª electricista. (mão de obra) | 0.199 | 23.31 | 4.639 |
| mo102 | h | Ajudante de electricista. (mão de obra) | 0.199 | 22.09 | 4.396 |
| % | % | Custos directos complementares | 2 % | 51.835 | 1.037 |
|  |  | Custos directos |  |  | 52.872 |
