# Centralização de contadores

- Propriedade do ficheiro: CYPE Ingenieros S.A.
- Formato: FIEBDC-3/2016
- Programa: Gerador de preços para construção civil. CYPE Ingenieros, S.A.
- Data: 28/03/2024
- Moeda: EUR
- Custos indirectos: 3 %
- IVA: 23 %

## I Instalações

### IE Eléctricas

#### IEG Centralização de contadores

**IEG020** Ud Centralização de contadores.
Fornecimento e instalação de centralização de contadores sobre paramento vertical, em quarto de contadores, composta por: unidade funcional de medida formada por 1 módulo de contadores monofásicos e 1 módulo de contadores trifásicos. Inclusive cablagem e quantos acessórios sejam necessários para a sua correcta instalação. Totalmente montada, ligada e testada.
Inclui: Marcação do conjunto pré-fabricado. Colocação e nivelação do conjunto pré-fabricado. Fixação de módulos ao conjunto pré-fabricado. Ligação.
Critério de medição de projecto: Número de unidades previstas, segundo documentação gráfica de Projecto.
Critério de medição de obra: Medir-se-á o número de unidades realmente executadas segundo especificações de Projecto.

| Código | Un | Descrição | Rendimento | Preço | Importância |
|---|---|---|---|---|---|
| mt35con010a | Ud | Módulo para instalação de três contadores monofásicos, homologado pela empresa abastecedora. Inclusive cabos e acessórios para formar parte da centralização de contadores. (material) | 1 | 61.3 | 61.300 |
| mt35con010b | Ud | Módulo para instalação de três contadores trifásicos, homologado pela empresa abastecedora. Inclusive cabos e acessórios para formar parte da centralização de contadores. (material) | 1 | 75.13 | 75.130 |
| mt35www010 | Ud | Material auxiliar para instalações eléctricas. (material) | 1 | 1.48 | 1.480 |
| mo003 | h | Oficial de 1ª electricista. (mão de obra) | 1.3 | 23.31 | 30.303 |
| mo102 | h | Ajudante de electricista. (mão de obra) | 1.3 | 22.09 | 28.717 |
| % | % | Custos directos complementares | 2 % | 196.930 | 3.939 |
|  |  | Custos directos |  |  | 200.869 |

## Recursos

**mt35con010a** Ud Módulo para instalação de três contadores monofásicos
Dados técnicos: Custo energético 0.018 MJ; Emissão de CO2 0.029 kg
Resíduos:
- embalagem: re150101 Embalagens de papel e cartão. (componente de resíduo); rendimento 0.034 kg; Código LER 15 01 01; Massa do elemento 1 kg; Volume 0.001333 m3

**mt35con010b** Ud Módulo para instalação de três contadores trifásicos
Dados técnicos: Custo energético 0.019 MJ; Emissão de CO2 0.029 kg
Resíduos:
- embalagem: re150101 Embalagens de papel e cartão; rendimento 0.034 kg
