# Tampa cega encastrada, anti-vandalismo

- Propriedade do ficheiro: CYPE Ingenieros S.A.
- Formato: FIEBDC-3/2016
- Programa: Gerador de preços para construção civil. CYPE Ingenieros, S.A.
- Data: 28/03/2024
- Moeda: EUR
- Custos indirectos: 3 %
- IVA: 23 %

## I Instalações

### IE Eléctricas

#### IEM Mecanismos

**IEM132** Ud Tampa cega encastrada, anti-vandalismo.
Tampa cega anti-vandalismo, com grau de protecção IP44, gama média formado por tampa cega anti-vandalismo de material termoplástico cor branca acabamento brilhante, com grau de protecção IP44 e espelho anti-vandalismo, para um elemento de material termoplástico cor branca acabamento brilhante, com junta de estanquidade grau de protecção IP44. Instalação encastrada.
Critérios considerados na determinação do preço da unidade de obra: O preço não inclui a caixa para mecanismo encastrado.
Inclui: Montagem.
Critério de medição de projecto: Número de unidades previstas, segundo documentação gráfica de Projecto.
Critério de medição de obra: Medir-se-á o número de unidades realmente executadas segundo especificações de Projecto.

| Código | Un | Descrição | Rendimento | Preço | Importância |
|---|---|---|---|---|---|
| mt33gir888b | Ud | Tampa cega anti-vandalismo de material termoplástico cor branca acabamento brilhante, com grau de protecção IP44, com resistência aos raios UV e à intempérie, para encastrar. (material) | 1 | 12.77 | 12.770 |
| mt33gir801ab | Ud | Espelho anti-vandalismo, para um elemento de material termoplástico cor branca acabamento brilhante, com junta de estanquidade grau de protecção IP44, de montagem fácil (sem ferramentas) e desmontagem com desaparafusadora Torx T9 ou T10. (material) | 1 | 11.97 | 11.970 |
| mo003 | h | Oficial de 1ª electricista. (mão de obra) | 0.073 | 23.31 | 1.702 |
| % | % | Custos directos complementares | 2 % | 26.442 | 0.529 |
|  |  | Custos directos |  |  | 26.971 |
