# Interruptor em carga, modular

- Propriedade do ficheiro: CYPE Ingenieros S.A.
- Formato: FIEBDC-3/2016
- Programa: Gerador de preços para construção civil. CYPE Ingenieros, S.A.
- Data: 28/03/2024
- Moeda: EUR
- Custos indirectos: 3 %
- IVA: 23 %

## I Instalações

### IE Eléctricas

#### IEX Aparelhagem

**IEX025** Ud Interruptor em carga, modular.
Interruptor em carga, bipolar (2P), intensidade nominal 20 A, tensão de isolamento (Ui) 500 V, impulso de tensão máximo (Uimp) 4 kV, vida útil em vazio 30000 manobras, vida útil em carga 30000 manobras, de 18x77x70 mm, grau de protecção IP20, montagem sobre calha DIN (35 mm). Totalmente montado, ligado e testado.
Inclui: Montagem e ligação do elemento.
Critério de medição de projecto: Número de unidades previstas, segundo documentação gráfica de Projecto.
Critério de medição de obra: Medir-se-á o número de unidades realmente executadas segundo especificações de Projecto.

| Código | Un | Descrição | Rendimento | Preço | Importância |
|---|---|---|---|---|---|
| mt35ase711aa | Ud | Interruptor em carga, bipolar (2P), intensidade nominal 20 A, tensão de isolamento (Ui) 500 V, impulso de tensão máximo (Uimp) 4 kV, vida útil em vazio 30000 manobras, vida útil em carga 30000 manobras, de 18x77x70 mm, grau de protecção IP20, montagem sobre calha DIN (35 mm), segundo EN 60947-3. (material) | 1 | 25.33 | 25.330 |
| mo003 | h | Oficial de 1ª electricista. (mão de obra) | 0.25 | 23.31 | 5.828 |
| % | % | Custos directos complementares | 2 % | 31.158 | 0.623 |
|  |  | Custos directos |  |  | 31.781 |

## Recursos

**mt35ase711aa** Ud Interruptor em carga
Dados técnicos: Custo energético 9.410 MJ; Emissão de CO2 0.522 kg
Resíduos:
- embalagem: re150101 Embalagens de papel e cartão. (componente de resíduo); rendimento 0.032 kg; Código LER 15 01 01; Massa do elemento 1 kg; Volume 0.001333 m3
