# Protector contra sobretensões permanentes, modular

- Propriedade do ficheiro: CYPE Ingenieros S.A.
- Formato: FIEBDC-3/2016
- Programa: Gerador de preços para construção civil. CYPE Ingenieros, S.A.
- Data: 28/03/2024
- Moeda: EUR
- Custos indirectos: 3 %
- IVA: 23 %

## I Instalações

### IE Eléctricas

#### IEX Aparelhagem

**IEX075** Ud Protector contra sobretensões permanentes, modular.
Protector contra sobretensões permanentes, de 1 módulo, bipolar (1P+N), tensão de disparo retardado entre 265 e 300 V, limite de desconexão de disparo retardado 3,5 s, tensão de disparo directo maior que 300 V, limite de desconexão de disparo directo 0,5 s, com montagem separado do interruptor automático, podendo desligar o interruptor através de um sinal enviado à bobina de disparo ou através da derivação de uma corrente à terra, de 18x80x77,8 mm, grau de protecção IP20, montagem sobre calha DIN (35 mm) e encaixe por clique na calha. Totalmente montado, ligado e testado.
Inclui: Montagem e ligação do elemento.
Critério de medição de projecto: Número de unidades previstas, segundo documentação gráfica de Projecto.
Critério de medição de obra: Medir-se-á o número de unidades realmente executadas segundo especificações de Projecto.

| Código | Un | Descrição | Rendimento | Preço | Importância |
|---|---|---|---|---|---|
| mt35amc300a | Ud | Protector contra sobretensões permanentes, de 1 módulo, bipolar (1P+N), tensão de disparo retardado entre 265 e 300 V, limite de desconexão de disparo retardado 3,5 s, tensão de disparo directo maior que 300 V, limite de desconexão de disparo directo 0,5 s, com montagem separado do interruptor automático, podendo desligar o interruptor através de um sinal enviado à bobina de disparo ou através da derivação de uma corrente à terra, de 18x80x77,8 mm, grau de protecção IP20, montagem sobre calha DIN (35 mm) e encaixe por clique na calha, segundo NP EN 50550. (material) | 1 | 102.38 | 102.380 |
| mo003 | h | Oficial de 1ª electricista. (mão de obra) | 0.25 | 23.31 | 5.828 |
| % | % | Custos directos complementares | 2 % | 108.208 | 2.164 |
|  |  | Custos directos |  |  | 110.372 |

## Recursos

**mt35amc300a** Ud Protector contra sobretensões permanentes
Dados técnicos: Custo energético 22.561 MJ; Emissão de CO2 1.216 kg
Resíduos:
- embalagem: re150101 Embalagens de papel e cartão. (componente de resíduo); rendimento 0.036 kg; Código LER 15 01 01; Massa do elemento 1 kg; Volume 0.001333 m3
