# Pré-instalação de contador para abastecimento de água potável

- Propriedade do ficheiro: CYPE Ingenieros S.A.
- Formato: FIEBDC-3/2016
- Programa: Gerador de preços para construção civil. CYPE Ingenieros, S.A.
- Data: 10/06/2024
- Moeda: EUR
- Custos indirectos: 3 %
- IVA: 23 %

## I Instalações

### IF Abastecimento de água

#### IFC Contadores

**IFC010** Ud Pré-instalação de contador para abastecimento de água potável.
Pré-instalação de contador individual de água 1/2" DN 15 mm, colocado em armário pré-fabricado, ligado ao ramal de distribuição e ao ramal de distribuição individual, formada por duas válvulas de corte adufa de latão fundido. Inclusive fechadura especial de secção quadrada e material auxiliar.
Critérios considerados na determinação do preço da unidade de obra: O preço não inclui o contador de água.
Inclui: Marcação. Colocação e fixação de acessórios e peças especiais. Ligação e verificação do seu correcto funcionamento.
Critério de medição de projecto: Número de unidades previstas, segundo documentação gráfica de Projecto.
Critério de medição de obra: Medir-se-á o número de unidades realmente executadas segundo especificações de Projecto.

| Código | Un | Descrição | Rendimento | Preço | Importância |
|---|---|---|---|---|---|
| mt37svc010a | Ud | Válvula adufa de latão fundido, para enroscar, de 1/2". (material) | 2 | 4.96 | 9.920 |
| mt37cir010a | Ud | Armário de fibra de vidro de 40x27x13 cm para alojar contador individual de água de 13 a 20 mm, provido de fechadura especial de secção quadrada. (material) | 1 | 45.44 | 45.440 |
| mt37www010 | Ud | Material auxiliar para instalações de abastecimento de água. (material) | 0.9 | 1.4 | 1.260 |
| mo008 | h | Oficial de 1ª canalizador. (mão de obra) | 0.72 | 23.31 | 16.783 |
| mo107 | h | Ajudante de canalizador. (mão de obra) | 0.36 | 22.09 | 7.952 |
| % | % | Custos directos complementares | 4 % | 81.355 | 3.254 |
|  |  | Custos directos |  |  | 84.609 |

## Recursos

**mt37svc010a** Ud Válvula adufa de latão fundido, para enroscar, de 1/2"
Dados técnicos: Custo energético 404.149 MJ; Emissão de CO2 27.201 kg
Resíduos:
- embalagem: re150101 Embalagens de papel e cartão. (componente de resíduo); rendimento 0.072 kg; Código LER 15 01 01; Massa do elemento 1 kg; Volume 0.001333 m3
