# Válvula misturadora

- Propriedade do ficheiro: CYPE Ingenieros S.A.
- Formato: FIEBDC-3/2016
- Programa: Gerador de preços para construção civil. CYPE Ingenieros, S.A.
- Data: 28/03/2024
- Moeda: EUR
- Custos indirectos: 3 %
- IVA: 23 %

## I Instalações

### IF Abastecimento de água

#### IFW Elementos

**IFW080** Ud Válvula misturadora.
Válvula misturadora para regulação do caudal e da temperatura, de aço inoxidável acabamento polido e plástico, acabamento brilhante imitação cromado, caudal médio de 30 l/min a 3 bar de pressão, pressão máxima de trabalho de 6 bar, com manípulo de regulação do caudal e comando de regulação da temperatura, possibilidade de alterar a orientação das entradas, entradas com curva e saída roscadas macho de 1/2" de diâmetro. Instalação em superfície.
Inclui: Marcação. Colocação. Ligação e verificação do seu correcto funcionamento.
Critério de medição de projecto: Número de unidades previstas, segundo documentação gráfica de Projecto.
Critério de medição de obra: Medir-se-á o número de unidades realmente executadas segundo especificações de Projecto.

| Código | Un | Descrição | Rendimento | Preço | Importância |
|---|---|---|---|---|---|
| mt37avp010a | Ud | Válvula misturadora para regulação do caudal e da temperatura, de aço inoxidável acabamento polido e plástico, acabamento brilhante imitação cromado, caudal médio de 30 l/min a 3 bar de pressão, pressão máxima de trabalho de 6 bar, com manípulo de regulação do caudal e comando de regulação da temperatura, possibilidade de alterar a orientação das entradas, entradas com curva e saída roscadas macho de 1/2" de diâmetro, para instalar na superfície. (material) | 1 | 449.4 | 449.400 |
| mt37www010 | Ud | Material auxiliar para instalações de abastecimento de água. (material) | 1 | 1.4 | 1.400 |
| mo008 | h | Oficial de 1ª canalizador. (mão de obra) | 0.2 | 23.31 | 4.662 |
| mo107 | h | Ajudante de canalizador. (mão de obra) | 0.2 | 22.09 | 4.418 |
| % | % | Custos directos complementares | 2 % | 459.880 | 9.198 |
|  |  | Custos directos |  |  | 469.078 |
