# Detector de movimento

- Propriedade do ficheiro: CYPE Ingenieros S.A.
- Formato: FIEBDC-3/2016
- Programa: Gerador de preços para construção civil. CYPE Ingenieros, S.A.
- Data: 28/03/2024
- Moeda: EUR
- Custos indirectos: 3 %
- IVA: 23 %

## I Instalações

### II Iluminação

#### IIC Sistemas de controlo e regulação

**IIC020** Ud Detector de movimento.
Detector de movimento por infravermelhos para automatização do sistema de iluminação, formato extraplano, ângulo de detecção de 360°, alcance de 7 m de diâmetro a 2,5 m de altura, regulável em tempo, em sensibilidade lumínica e em distância de captação, alimentação a 230 V e 50-60 Hz, poder de ruptura de 5 A a 230 V, com comutação em passagem por zero, recomendada para lâmpadas fluorescentes e lâmpadas LED, cargas máximas recomendadas: 1000 W para lâmpadas incandescentes, 250 VA para lâmpadas fluorescentes, 500 VA para lâmpadas halógenas de baixa voltagem, 1000 W para lâmpadas halógenas, 200 VA para lâmpadas de baixo consumo, 200 VA para luminárias tipo Downlight, 200 VA para lâmpadas LED, temporização regulável digitalmente de 3 s a 30 min, sensibilidade lumínica regulável de 5 a 1000 lux, temperatura de trabalho entre -10°C e 40°C, grau de protecção IP20, de 120 mm de diâmetro. Instalação na superfície do tecto. Inclusive fixações.
Inclui: Marcação. Montagem, ligação e verificação do seu correcto funcionamento.
Critério de medição de projecto: Número de unidades previstas, segundo documentação gráfica de Projecto.
Critério de medição de obra: Medir-se-á o número de unidades realmente executadas segundo especificações de Projecto.

| Código | Un | Descrição | Rendimento | Preço | Importância |
|---|---|---|---|---|---|
| mt34orb010a | Ud | Detector de movimento por infravermelhos para automatização do sistema de iluminação, formato extraplano, ângulo de detecção de 360°, alcance de 7 m de diâmetro a 2,5 m de altura, regulável em tempo, em sensibilidade lumínica e em distância de captação, alimentação a 230 V e 50-60 Hz, poder de ruptura de 5 A a 230 V, com comutação em passagem por zero, recomendada para lâmpadas fluorescentes e lâmpadas LED, cargas máximas recomendadas: 1000 W para lâmpadas incandescentes, 250 VA para lâmpadas fluorescentes, 500 VA para lâmpadas halógenas de baixa voltagem, 1000 W para lâmpadas halógenas, 200 VA para lâmpadas de baixo consumo, 200 VA para luminárias tipo Downlight, 200 VA para lâmpadas LED, temporização regulável digitalmente de 3 s a 30 min, sensibilidade lumínica regulável de 5 a 1000 lux, temperatura de trabalho entre -10°C e 40°C, montagem em tecto de até 3 m de altura, grau de protecção IP20, de 120 mm de diâmetro. (material) | 1 | 71.05 | 71.050 |
| mo003 | h | Oficial de 1ª electricista. (mão de obra) | 0.2 | 23.31 | 4.662 |
| mo102 | h | Ajudante de electricista. (mão de obra) | 0.2 | 22.09 | 4.418 |
| % | % | Custos directos complementares | 2 % | 80.130 | 1.603 |
|  |  | Custos directos |  |  | 81.733 |

## Recursos

**mt34orb010a** Ud Detector de movimento por infravermelhos para automatização do sistema de iluminação
Dados técnicos: Custo energético 0.133 MJ; Emissão de CO2 0.210 kg
Resíduos:
- embalagem: re150101 Embalagens de papel e cartão. (componente de resíduo); rendimento 0.247 kg; Código LER 15 01 01; Massa do elemento 1 kg; Volume 0.001333 m3
